# FENSTER + SONNENSCHUTZ
Angebotsaufforderung (GAEB 90, DA83)
Eröffnung: 05.11.18 10:00
Ende der Zuschlagsfrist: 05.12.18
Währung: EUR
Auftraggeber: Seelsorgeeinheit Bad Schönborn- Kronau, Pfarrer Wolfgang Kes

## FENSTER + SONNENSCHUTZ
Datum: 29.10.18

*Hinweis*
Bauvorhaben:
Kindergarten St. Franziskus
Stefanienstraße 7, Flst.Nr. 268/6
76709 Kronau

Bauherr:
Seelsorgeeinheit Bad Schönborn- Kronau
Pfarrer Wolfgang Kesenheimer
Kirrlacher Straße 4, 76709 Kronau

Die Seelsorgeeinheit Bad Schönborn- Kronau plant den
Abbruch des vorhandenen Kindergartens und den Neubau
eines 5- gruppigen Kindergartens an gleicher Stelle.
Der Neubau wird als 3- geschossiger Massivbau mit einem
 Dachgeschoss als Holzrahmenbau errichtet.
An der Südgrenze wird der Neubau als Grenzbebeuung
errichtet.

Zugang / Zufahrt:
Die Zufahrt erfolgt über die Stefanienstraße.

*Hinweis*
1.0 Umgebung:
Auf dem umgebenden Parkgelände außerhalb des
Baustellengeländes ist das Befahren, Parken von
Fahrzeugen sowie Lagern von Material untersagt (auch
kurzfristig). Schäden an Grünanlage, Bäumen etc. gehen
zu Lasten des Verursachers.
Einschränkungen:
Der Betrieb des angrenzenden Kindergartens in der
Neustraße läuft während der Dauer der Bauarbeiten
weiter. Lager- und Arbeitsflächen können nur in dem auf
 dem Baustelleneinrichtungsplan dargestellten Umfang in
 Anspruch genommen werden. Die Arbeiten haben
unter Rücksichtnahme auf den Betrieb des benachbarten
Kindergartens sowie der Anwohner stattzufinden. Es
dürfen nur hochschallgedämmte Maschinen verwendet
werden. Die Sicherung der Baustelle muss den besonderen
 Anforderungen an den Kindergartenbetrieb
entsprechen bzw. die Anwesenheit von Kindern
berücksichtigen.
Baumschutz:
Die Sträucher und Bäume in der angrenzenden Grünanlage
sind zu schützen, insbesondere das Wurzelwerk der
Bäume.
Sämtliche Arbeiten haben in Absprache mit der
Bauleitung zu erfolgen.

2.0 Witterungsschutz / Schutz Bausubstanz
Der Schutz der eigenen Bauleistung sowie des
bestehenden Gebäudes vor Regen und sonstigen
Witterungseinflüssen ist jederzeit zu gewährleisten und
 in die Einheitspreise der Positionen einzurechnen,
sofern nachfolgend keine gesonderten Positionen dafür
ausgewiesen wurden.
Gleiches gilt für den Schutz der vorhandenen
Bausubstanz, die bei sämtlichen Arbeiten dauerhaft vor
Beschädigungen zu schützen ist. (z.B. Abdecken und
Abkleben von Fensterbrüstungen, Fensterrahmen,
Bodenbelägen etc.)

3.0 Bauleitung AN
Vom AN ist ein verantwortlicher Bauleiter / Vorarbeiter
 zu benennen, der der deutschen Sprache mächtig ist.
Dieser ist mit einem Notfall - Handy auszurüsten, um
bei Notfällen jederzeit erreichbar zu sein.

4.0 Entsorgung von Abfällen / Abbruchmaterial
Wird in den nachfolgenden Positionen Entsorgung
gefordert bedeutet dies, dass das betreffende Material
in das Eigentum des AN übergeht. Das Material ist vom
AN selbständig und auf eigene Kosten nach Sorten
getrennt zu entsorgen und unverzüglich von der
Baustelle zu entfernen.
Anfallender Bauschutt, Verpackungsmaterialien etc. sind
 vom AN selbständig und auf eigene Kosten nach Sorten
getrennt zu entsorgen.
Auf Verlangen ist ein Nachweis über die ordnungsgemäße
und fachgerechte Entsorgung vorzulegen. (Wiegescheine +
 Belege Deponierung)

5.0 Materialien
Für sämtliche verwendeten Materialien wie Klebe- und
Dichtstoffe, Dichtbänder, Silikon, Bauschaum, Farben,
Ausgleichsmassen, Kleber, Bodenbeläge etc. sind
schadstoffarme Produkte zu verwenden, die ein
Gütesiegel "natureplus", "eco-Institut" oder Emicode
ec1 plus haben oder den dort geforderten Grenzwerten
entsprechen. Nachweise über die Bestandteile bzw. die
Schadstoffarmut sind vom AN vorzulegen. Sind keine
Produkte mit den entsprechenden Gütesiegeln verfügbar,
ist in Absprache mit der Bauleitung das
möglichst schadstoffarme Alternativprodukt zu
verwenden.
Die verwendeten Produkte, deren Kombination und
Verarbeitung sind sämtlich mit dem Ziel möglichst
schadstoffarmer und emissionsfreier Raumluft zu wählen.
Nach Abschluss der Baumaßnahme wird eine
Raumluftmessung durchgeführt.

6.0 Arbeitsablauf:
Die Arbeiten haben in Abstimmung mit den anderen am Bau
 beschäftigten Gewerken zu erfolgen. Die Leistungen
sind in zeitlichen Abschnitten zu erbringen.

7.0 Materialtransport:
Sofern keine gesonderten Positionen ausgewiesen sind,
ist der An- bzw. Abtransport sämtlicher Baustoffe von
und bis zur jeweiligen Verwendungsstelle bzw. zum
Lagerplatz Sache des AN und in die Einheitspreise
einzurechnen. Eventuelle Mitbenutzung von Kränen
 oder Fördergeräten anderer Auftragnehmer ist mit
diesen direkt zu klären und zu verrechnen.

8.0 Abrechnung:
Abschlags- und Schlußrechnungen werden nur zusammen mit
 einem prüfbaren Aufmaß freigegeben. Das Aufmaß ist mit
 den  Positionsnummern des Leistungsverzeichnisses
versehen zu ordnen. Die Abrechnung erfolgt nach
Planaufmaß. Auf Verlangen sind
Aufmaßpläne/Skizzen mit nachvollziehbaren Darstellungen
 der Leistung sowie den Maßen versehen zusammen mit der
 Rechnung einzureichen.  In jeder Rechnung sind Wert
und Umfang aller bisher erbrachten Leistungen
aufzuführen. Bereits geleistete
Abschlagszahlungen sind am Schluß der Rechnungen
einzeln aufzuführen und abzuziehen.

Für nachträglich nicht überprüfbare Leistungen ist vor
Ausführung bzw. Verhinderung der Prüfbarkeit ein
gemeinsames Aufmaß zu beantragen.

Abrechnungseinheiten: (Mengeneinheiten nach GAEB -
Richtlinien)

d = Tag  h = Stunden
Mt = Monat  psch = pauschal
St = Stück  Wo = Woche
md = Meter x Tage
m2Wo = Quadratmeter x Wochen
Std = Stück x Tage

Es wird empfohlen, vor Angebotsabgabe die örtlichen
Gegebenheiten zu besichtigen.

9.0 Baustelleneinrichtung
Sofern keine gesonderten Positionen vorgesehen sind,
ist das Einrichten, Vorhalten und Räumen der
Baustelleneinrichtung für sämtliche Positionen des
Leistungsverzeichnisses in die Einheitspreise der
Positionen einzurechnen. Ebenso das Einholen amtlicher
Genehmigungen, Beantragung von Straßensperren etc.
Evtl. anfallende Genehmigungsgebühren sind dem AG ohne
jegliche Aufschläge zu berechnen.

Geräte, Werkzeuge, Gerüste und Hebezeuge sowie sonstige
 Betriebsmittel, die zur vertragsgemäßen Durchführung
der Bauleistungen erforderlich sind, auf die Baustelle
bringen, bereitstellen und betriebsfertig aufstellen
einschl. der dafür notwendigen
Arbeiten.

10.0 Bieterangaben Hersteller / Fabrikat
Sind in den Positionstexten Produkte mit Angaben zum
Hersteller ausgeschrieben, hat der  Bieter  die
Möglichkeit, gleichwertige Produkte anzubieten. Diese
sind in der entsprechenden Position auszuweisen.
Nachweis der Gleichwertigkeit siehe KEVM. In den
jeweiligen Einzelpositionen ist die angebotene Leistung
 mit Fabrikat und Typ anzugeben. Sofern systembedingt
Produkte aufeinander abgestimmt sein müssen, ist dies
auch bei als gleichwertig angebotenen Produkten zu
gewährleisten.

Beispiel:

Ausgeschriebenes Fabrikat:

Hersteller:  Müller
Typ:  ABC

Angebotenes Fabrikat:

Hersteller:  Schmidt
Typ:  XYZ

*Hinweis*
Inhaltsverzeichnis

1. Technische Vorbemerkungen
2. Gütesicherung
3. Werkstoffe
4. Bauphysikalische Forderungen
5. Verglasung / Dichtprofile
6. Aluminiumprofilsysteme Anforderungen
7. Baumontage

Objektspezifische Angaben
8. Wärmeschutz zum Objekt
9. Konstruktionsübersicht
10. Oberflächenbehandlung
11. Beschläge
12. Bauanschlüsse
13. Verglasung
14. Objektbezogene Angaben

1. Technische Vorbemerkungen
Für die Ausführung sind die einschlägigen Vorschriften
der VOB, Teil C die Bestimmungen der örtlichen
Bauaufsichtsbehörde, sowie die nachfolgend aufgeführten
 Normen, Richtlinien und Empfehlungen, einschl. den
Verarbeitungshinweisen, des
System-Profilherstellers zu beachten.
Alle nicht in den Normen angegebenen Arbeiten des
Metallbaus sind nach den anerkannten Regeln der Technik
 auszuführen. Zu beachten sind die Güte- und
Prüfbestimmungen der Gütegemeinschaft, des Verbandes
der Fenster- und Fassadenhersteller e.V., des
Institutes für Fenstertechnik e.V. sowie des Institutes
 des Glaserhandwerks für Verglasungstechnik und
Fensterbau, Hadamar. Güterichtlinien für Beschläge RAL
- RG 607/3.
Richtlinie für den Nachweis der Standsicherheit von
Metall-Kunststoff-Verbundprofilen vom Institut für
Bautechnik, Berlin.
Richtlinie für Gütezeichen der anodisch erzeugten
Oxydschichten auf Aluminium, die in der Architektur
Anwendung finden (EURAS/EWAA).
Güte- und Prüfvorschriften der Gütegemeinschaft für die
 Stückbeschichtung von Bauteilen e.V.,
Franziskanergasse 6, 73525 Schwäbisch Gmünd. (GSB)
Energieeinsparverordnung (EnEV) in der gültigen
Fassung.
VDI-Richtlinien 2719
Merkblätter GDA, Düsseldorf
Zu beachten sind die Landesbauordnungen und evtl.
Ergänzungen der regionalen Genehmigungsbehörden.
Sonderregelungen Schulbaurichtlinien.

Es gelten jeweils die aktuellsten Ausgaben der
Vorschriften.

Normen, VOB - Vorschriften, Richtlinien.

DIN / Nummer / Beschreibung
DIN EN / 152 - Holzschutz
DIN EN / 179 - Notausgänge
EN / 204 - Beurteilung von Klebstoffen für
nichttragende Bauteile zur Verbindung von Holz und
Holzwerkstoffen
EN / 301 - Klebstoffe für tragende Holzbauteile,
Phenoplaste und Aminoplaste;Klassifizierung und
Leistungsanforderungen
DIN EN / 350 - Klassifizierung der Holzresistenz
DIN EN / 356 - Sicherheitssonderverglasung (Einbruch)
DIN EN / 357 - Brandschutzverglasung
DIN / 410 - Brandverhalten von Baustoffen und Bauteilen
DIN EN / 485 - Bänder und Bleche aus Aluminium
DIN EN / 572 - Glas im Bauwesen
DIN EN / 573 - Aluminiumlegierungen
DIN EN / 755 - Strangpressprofile aus Aluminium
DIN EN / 942 - Holz Sotierklassen
DIN / 1055  - Lastannahmen für Bauten
DIN EN / 1063 - Sicherheitssonderverglasung gegen
Beschuss
DIN EN / 1125 - Paniktüren
DIN / 1249 - Flachglas im Bauwesen - Glas im Bauwesen
DIN / 1286 - Mehrscheiben-Isolierglas
DIN EN ISO - 1461 - Korrosionsschutz; Durch
Feuerverzinken auf Stahl aufgebrachte Zinküberzüge
(Stückverzinken)
DIN EN / 1522 - Durchschusshemmung Fenster, Türen
Abschlüsse
DIN V ENV / 1627 / Einbruchhemmende Fenster, Türen,
Abschlüsse
DIN / 1712 - Aluminium, Blatt 1, Blatt 3
DIN / 1725 - Aluminium-Legierungen, Blatt 1, Blatt 2
DIN / 1745 - Bleche und Bänder aus Aluminium, Blatt 1,
Blatt 2
DIN / 1748-2 - Strangpressprofile aus Aluminium
DIN / 4102 - Brandverhalten von Baustoffen
DIN / 4108 - Wärmeschutz und Energieeinsparung in
Gebäuden
DIN / 4109 - Schallschutz im Hochbau
DIN / 4113 - Alu-Konstruktion unter vorwiegend ruhender
 Belastung
DIN / 4114 - Stahlbau
DIN / 4115 - Stahlrohrbau im Hochbau
DIN / 4122 - Eerl ND 1982, Bauaufsicht: Technische
Baubestimmungen;
DIN / 4122 - "Abdichtung von Bauwerken gegen
nichtdrückendes Oberflächenwasser und Sickerwasser mit
bituminösen Stoffen, Metallbändern und
Kunststoff-Folien" , Ausgabe: 1982-01-05
DIN / 5350 - Prüfung von Kautschuk und Elastomeren
-Härteprüfung nach Shore A und Shore D
DIN / 7715 - Gummiteile, zulässige Abweichungen
DIN / 7863 - Nichtzellige Dichtprofile im Fenster- und
Fassadenbau
DIN / 7864 - Elastomer-Bahnen für Abdichtung
DIN EN / 10077 - Wärmetechnisches Verhalten von
Fenstern, Türen und Abschlüssen
DIN EN / 12020 - Präzisionsprofile aus AlMgSi0,5
DIN EN / 12101-2 - Rauch- und Wärmefreihaltung
DIN EN / 12150 - Einscheibensicherheitsglas (ESG)
DIN EN / 12154 - Schlagregendichtheit (Vorhangfassaden)
DIN EN 12207 - Fenster und Türen - Luftdurchlässigkeit
DIN EN 12208 - Fenster und Türen - Schlagregendichtheit
DIN EN / 12373 - Aluminium und Aluminiumlegierungen,
Anodisieren
DIN EN / 12543 - Verbundglas (VG) und
Verbund-Sicherheitsglas (VSG)
DIN EN / 13830 - Produktnorm Vorhangfassaden
(CE-Kennzeichnung)
DIN EN / 14351 - Fenster und Außentüren - Produktnorm
DIN / 16935 - Polyisobutylen-Bahnen für Bauabdichtungen
DIN / 17611 - Anodisch oxidiertes Halbzeug aus
Aluminium
DIN 17615 - Präzisionsprofile ALMgSi0,5
DIN / 18005 - Schallschutz im Städtebau
DIN / 18055 - Fenster, Fugendurchlässigkeit,
Schlagregendichtheit und mechanische Beanspruchung
DIN 18095 - Rauchschutztüren
DIN / 18056 - Fensterwände; Bemessung und Ausführung
DIN / 18073 - Rollabschlüsse, Sonnenschutz- und
Verdunklungsanlagen im Bauwesen
DIN / 18095 - Rauchschutztüren
DIN / 18164 - Schaumkunststoffe als Dämmstoffe für das
Bauwesen
DIN / 18165 - Faserdämmstoffe für das Bauwesen
DIN / 18195 - Bauwerksabdichtungen
DIN / 18202 - Toleranzen im Hochbau
DIN / 18332 - Naturwerksteinarbeiten
DIN / 18336 - Abdichtungsarbeiten
DIN / 18357 - Beschlagarbeiten
DIN / 18360 - Metallbauarbeiten
DIN / 18361 - Verglasungsarbeiten
DIN / 18364 - Korrosionsschutzarbeiten an Stahl- und
Aluminiumbauten
DIN / 18421 - Wärmedämmarbeiten und Isolierungen
DIN / 18451 - Gerüstarbeiten
DIN / 18516 - Außenwandbekleidungen, hinterlüftet,
Anforderungen
DIN / 18540 - Abdichten von Außenwandfugen im Hochbau
DIN / 18542 - Abdichten von Außenwandfugen mit
imprägnierten Dichtungsbändern
DIN / 18545 - Abdichten von Verglasungen mit
Dichtstoffen
DIN / 18800 - Stahlbauten
DIN / 18801 - Stahlhochbau
DIN EN / 20140 - Messung der Schalldämmung in Gebäuden
und von Bauteilen
DIN / 52210 - Bauakustische Prüfung
DIN / 52290 - Angriffshemmende Verglasung
DIN / 52345 - Bestimmung der Taupunkttemperatur an
Mehrscheiben-Isolierglas
DIN / 52460 - Fugen- und Glasabdichtungen
DIN / 55928 - Korrosionsschutz von Stahlbauten
DIN / 67504 - Lichttransmissionsgrade,
Strahlungstransmissionsgrade und
Gesamtenergiedurchlassgrad von Verglasungen

2. Gütesicherung
Die Aluminium- und Metallkonstruktionen müssen nach
RAL-Grundsätzen bestimmte Qualitätseigenschaften
aufweisen. Die Bestimmungen für Aluminium-Fenster sind
nach RAL-GZ 695 von den Gütegemeinschaften mit Sitz in
Frankfurt und Essen aufgestellt.

Die Konstruktionen müssen unter Verwendung von
Originalteilen systemgeprüft sein und den
RAL-Prüfbestimmungen der Gütegemeinschaften entsprechen
 oder die Voraussetzungen für geprüfte Fenster
erfüllen.

Die in der Ausschreibung, dem Leistungsverzeichnis, den
 Planungs- und Kalkulationsunterlagen des Auftraggebers
 angegebenen und geforderten Produkte, Systeme und
Konstruktionen in entsprechenden Qualitäten sind
unbedingt einzusetzen.

Der Auftraggeber ist berechtigt, auch vor einer
Auftragserteilung vom Bieter Zeichnungen über
wesentliche Details unentgeltlich zu verlangen.

Alle statischen Fragen, Konstruktionsvorschläge wie
Mauerwerksanschlüsse, Glasmaße, Angaben über
größtmögliche Flügelgrößen und zulässige Gewichte bzw.
Fenster- und Türhöhen und dergleichen, sind vom Bieter
alleinverantwortlich zu ermitteln.

Bei auftretenden Zweifeln und in allen Fällen
außergewöhnlicher Belastung ist es erforderlich,
zusätzliche Details, Anschlüsse usw. durch Zeichnungen
darzulegen und ggf. statische Berechnungen durch den
Statiker prüfen zu lassen.

Den Ausschreibungsunterlagen liegen systemgeprüfte
Konstruktionen der Firma Gutmann AG, 91781 Weissenburg,
 zu Grunde.

Sollten andere Systeme eingesetzt werden, so muss durch
 objektbezogenen Zeichnungen, Muster, Berechnungen und
Systemprüfzeugnisse die Gleichwertigkeit nachgewiesen
werden.

Nebenleistungen des Auftragnehmers ohne besondere
Vergütung sind zusätzlich:

Beförderung aller Stoffe und Bauteile bis zu den
Einbaustellen.

Schutz und Sicherheitsmaßnahmen, soweit sie im Rahmen
der eigenen Leistungen erforderlich sind.

3. Werkstoffe
Die zu liefernden Werkstoffe sind gemäß nachfolgender
Normen einzusetzen und müssen grundsätzlich neu und
ungebraucht sein.

Aluminium
Für die Fertigung von Fenstern, Türen und Fassaden sind
 Strangpressprofile der Legierung AlMgSi0,5 bzw. EN AW
6060 T66 in Eloxalqualität zu verwenden. Die
Präzisionsprofile entsprechen der DIN 17615 bzw. der
DIN EN 12020-2.
Lieferungen von Blechen und Bändern erfolgt nach DIN
1745, Blatt 2 und 3.

Stahl
Werden Stahlteile für tragende Bauglieder und
Verankerungskonstruktionen eingesetzt, so gelten die
DIN 1050, 4100 und 4114. Stahlteile, die nach dem
Einbau nicht mehr zugänglich sind, sind zu verzinken
(Feuerverzinkung, Flammenspritzverzinkung).
Schweißstellen verzinkter Teile sind mit Kaltzinkpaste
gegen Korrosion zu schützen (DIN 18360).

Flächen, die nach dem Einbau sichtbar und unzugänglich
bleiben, sind ebenfalls gegen Korrosion zu schützen
(DIN 18360).

Schrauben, Bolzen, Niete und andere Verbindungselemente
 müssen ausreichend korrosionsgeschützt und in
Verbindung mit Aluminium aus rostfreiem Edelstahl sein.

Für statisch weniger beanspruchte Verbindungselemente
können auch Teile aus Aluminium eingesetzt werden.

Beschläge
Es sind nur geprüfte und für die Systemkonstruktion
zugelassenen Qualitätsbeschläge zu verwenden. Die
Beschläge und verwandten Bauteile sind für die zu
erwartenden Belastungen  ausreichend zu dimensionieren
und müssen aus nichtrostendem Material sein. Die
Beschläge sind vom Bieter gemäß den normal zu
erwartenden Beanspruchungen und gemäß den zulässigen
Flügelgrößen auszuwählen.
Der Beschlag soll leicht und ohne großen Kraftaufwand
in allen Funktionen zu bedienen sein. Um eine
einwandfreie Betätigung der Beschläge unterschiedlicher
 Öffnungsarten einschl. Sicherungen und
Fehlbedienungssperren zu gewährleisten, sind alle
beweglichen
 Beschlagteile mit säurefreiem Fett einzufetten.
Schraubverbindungen sind gegen selbstständiges Lösen zu
 sichern.

Glas
Bei anfallenden Verglasungsarbeiten kommen folgende
Vorschriften zur Anwendung:

Es sind die Richtlinien und Vorschriften der
Glashersteller bei der Dimensionierung und Verarbeitung
 zu beachten. Die Glaserarbeiten sind im
Leistungsverzeichnis in den einzelnen Positionen
enthalten.

Angebotenes Fabrikat:

Dichtsystem
Die Abdichtung zwischen Flügel und Rahmen ist außerhalb
 der Bewitterungszone zulegen und soll umlaufend nicht
unterbrochen sein. Es ist eine zum System gehörende
Mitteldichtung aus APTK mit entsprechend angeordneter
Vorkammer einzusetzen. Die
Mitteldichtung muss auswechselbar sein und ist
wahlweise als eckvulkanisierter Rahmen oder mit
vulkanisierten Ecken auszuführen.

Alu-Holz-Fenster

Auszuführende Holzart:  Fichte

Alu-Holz-Fenster mit Weichholz-Rahmen sind zwar
dauerhaft gegen Feuchteeinwirkung durch Schlagregen
geschützt, müssen aber erhöhten Luftfeuchten im
Innenbereich (besonders während der Bauphase)
standhalten.
Empfehlung: "ausschließlich vorbeugender Bläueschutz",
wenn nicht sichergestellt ist, dass das Raumklima
beständig trocken bleibt

Holz
Für die Qualität des Holzes gilt die DIN 68360 Teil 1
"Holz für Tischlerarbeiten, Gütebedingungen bei
Aussenanwendungen". und EN 942 Der maximale Wert des
Feuchtigkeitsgehaltes der Einzelteile darf 15% nicht
übersteigen. Der Streubereich des
Feuchtigkeitsgehaltes darf allgemein nicht grösser sein
 als 4% und bei Verwendung von Keilzinken als
Längsverbindung sowie bei Verwendung von lamellierten
Querschnitten nicht grösser als 2%. Die Messung des
Feuchtigkeitsgehaltes ist vor Beginn der
formgebenden Verarbeitung durchzuführen und aktenkundig
 zu erfassen.
Brettschichtholz für tragende Zwecke nach DIN 1052:
2008-12, sauber gehobelt, maßhaltig, exakt und
winkelrecht, Kanten gefast, frei von Farbfehlern (Bläue
 und Rotstreifigkeit) in Sichtqualität.
Für Türen-, Fensterkonstruktionen ist Brettschichtholz
in Auslesequalität zu verwenden.
Für Keilzinkenverbindungen von Holz ist die DIN 68140
heranzuziehen.
Hersteller von BSH für tragende Bauteile müssen neben
DIN 1052: 2008-12 geforderten Nachweis, ausserdem den
Eignungsnachweis in der Form zu erbringen,dass der
Betrieb in der Liste der zugelassenen Betriebe
veröffentlicht ist.
zur Vermeidung von unzuträglicher Feuchtaufnahme
während Transport und Bauzeit sind die Oberflächen
sowie Hirnholzflächen mit geeigneten temporären
Witterungsschutzanstrichen zu versehen.

4. Bauphysik
Statik
Die Elemente sollen nichttragend sein und müssen die
Kräfte, die durch Eigengewicht und Windbelastung
auftreten, an den Baukörper ableiten. Die Darstellung
der Elemente ist in statischer Hinsicht nur
prinzipiell. Die statisch tragenden Profile müssen vom
Bieter eigenverantwortlich dimensioniert werden.

Für die Berechnung und Ausführung sind die DIN 1055,
4113, 4114, 18055, 18056 sowie die "Richtlinien für die
 Ausschreibung und Lieferung von Aluminiumfenstern" des
 Verbandes der Fenster- und Fassadenhersteller,
Geschäftsstelle Frankfurt, Bockenheimer
Anlage 13, maßgebend.

Bei Lastannahme zur statischen Berechnung von Fenster-
und Fassadenkonstruktionen muss berücksichtigt werden,
dass alle auf die Bauteile einwirkenden Kräfte
aufgenommen und an das Tragwerk des Baukörpers
abgegeben werden können. Davon sind auch
Verbindungselemente aus Aluminium betroffen. Ein
Toleranzausgleich zum Baukörper muss gewährleistet
sein.

Zusätzliche vertikale Lasten
Treten zusätzliche Belastungen, z.B. durch
Sonnenschutzanlagen, Außenbefahranlagen, Gerüstanker
und Reklameanlagen auf, so sind diese zu
berücksichtigen.

Wärme- und Feuchtigkeitsschutz
Die Aluminiumkonstruktionen müssen hinsichtlich des
Wärmeschutzes der neuen Energieeinsparverordnung (EnEV)
 entsprechen, die U- Werte der DIN EN ISO 10077 bzw.
der DIN 4108. Die genauen U- Werte sind der Pos.-
Beschreibung zu entnehmen.

Der Bieter hat die U- Werte der einzelnen Elemente
durch Berechnungen nachzuweisen.

Werden wärmegedämmte Konstruktionen eingebaut, so
müssen am Bauanschluss entsprechende Maßnahmen, durch
Ausfüllen von Hohlräumen mit Isolationsmaterial
getroffen werden, um einen ungünstigen Einfluss durch
Wärmeübergänge zu vermeiden. Es ist darauf zu
achten, dass beim Einbau von Außenwandverkleidungen
keine thermischen Brücken entstehen.
Baukörperanschlüsse müssen zusätzlich mit beständigen
Dichtbahnen aus APTK oder ähnlichem fachgerecht
abgedichtet werden. Dabei ist zu beachten, dass die
Stoßstelle
überlappt, absolut verschweißt oder kaltvulkanisiert
werden.

Schallschutz
Der Schallschutz hat den Anforderungen der DIN 4109 -
Schallschutz im Hochbau - den ergänzenden Bestimmungen
zu den DIN 4109 sowie den VDI-Richtlinien 2719 -
Schalldämmung von Fenstern -
zu entsprechen. Werden höhere Ansprüche an den
Schallschutz gestellt, so sind ab Schallschutzklasse 2
 besondere Maßnahmen zu beachten und ggf. durch
Prüfzeugnisse höhere Schallschutzklassen nachzuweisen.

Etwaige höhere Schallschutzklassen und die dazu
anwendbaren Systemkonstruktionen sind im
Leistungsverzeichnis definiert.

Schlagregendichtheit / Luftdurchlässigkeit
Die Schlagregendichtheit und die Luftdurchlässigkeit
müssen der DIN EN 12207, 12208 und 12210 entsprechen.

Oberflächenschutz
Die Konstruktionen müssen gegen übliche atmosphärische
Einflüsse oberflächengeschützt sein. Der Bieter hat den
 gemäß Leistungsverzeichnis vorgesehenen
Oberflächenschutz anzuwenden und den entsprechenden
Normen durch Grenzmuster festzulegen.

Oberflächenschutz - Holz
Die Holzprofile werden (bei Holz-Alu-Fenstern vor dem
Aufbringen der Aluschale) einer Holzschutzbehandlung
nach DIN 68800 Teil 3 und einer Oberflächenbeschichtung
 unterzogen. Die Holzschutzbehandlung hat - soweit es
die Größe der Fensterelemente zulässt -
im Tauchverfahren oder Flutverfahren zu erfolgen. Dies
gilt auch für das Leistenmaterial.
Als Holzschutzmittel sind nur solche Mittel anzuwenden,
 die im Holzmittelverzeichnis des Institutes für
Bautechnik geführt sind und deren
Anstrichverträglichkeit nachgewiesen ist.
Die Beschichtung muss DIN 18363 und den "Technischen
Richtlinien für Fensteranstriche" entsprechen.
Das Beschichtungssystem ist nach den VFF-Merkblättern
HO.1  Klassifizierung von Beschichtungssystemen für
Holzfenster- u. - Haustüren
HO.3  Anforderungen von Beschichtungssystemen für
Holzfenster- u. - Haustüren auszuwählen.
Die Beschichtung ist nach der Holzschutzbehandlung in
Anlehnung an die "Technischen Richtlinien für
Fensteranstriche" und die Richtlinien der
Anstrichhersteller auszuführen. Beschläge und sonstige
Metallteile sind nach der Endbeschichtung anzubringen.
Bei einer Farbbeschichtung der Aluminiumteile als
Oberflächenschutz hat der Verarbeiter die
Verarbeitungsrichtlinie für kunststoffbeschichtete
Profile zu beachten.

Die Vorbehandlung, wie auch der Oberflächenschutz bei
Profilen und Blechen oder anderen Bauteilen in
Aluminium sind mit besonderer Sorgfalt auszuführen, da
davon weitgehend die Beständigkeit abhängt.

Verfahren:

Die farbige Oberfläche wird mit
Pulverbeschichtungsverfahren (EPS) aufgebracht, unter
Verwendung von Polyester, System Syntha- Pulvin 34 NE
oder gleichwertig, im Farbton nach RAL- Farbkarte.

Die Beschichtung hat nach den Vorschriften der
Gütegemeinschaft Stückbeschichtete Bauelemente e.V.
einschl. der Kontrolle und Abnahme dieser Teile zu
erfolgen.

Die Pulverschicht ist bei Temperaturen von max. 180° C
einwandfrei auszuhärten.

Der Schutz dekorativer Bauteile muss nach VOB bis zur
Abnahme gewährleistet werden. Der Auftragnehmer haftet
für alle Schäden an seinen Leistungen.

Zum vorübergehenden Schutz der Aluminiumbauteile
während der Bauzeit bis zur Endabnahme sind diese mit
geeigneten Mitteln, wie Schutzöl, Klebfolie,
Klebebänder, Abziehlack, die sich ohne Rückstände
entfernen lassen, zu versehen. Die Richtlinien der
Herstellerfirmen sind zu beachten.

5. Verglasung / Dichtprofile
Die Verglasung ist sach- und fachgerecht nach DIN 18361
 - Verglasungsarbeiten - nach VOB und den
Informationsschriften des Institutes des
Glaserhandwerkes für Verglasungstechnik und Fensterbau,
 Hadamar, durchzuführen.

Bei der Abdichtung von Isolierglasscheiben ist darauf
zu achten, dass bestimmte Anforderungen, die an den
Glasfalz bezüglich der Abmessung gestellt werden,
einzuhalten sind (DIN 18545).

Bei der Verglasung von Mehrscheibenisolierung sind in
allen Fällen die Vorschriften der Isolierglashersteller
 zu beachten.

Verglasung mit Dichtstoffen
Zur Anwendung kommen Dichtstoffe, die alterungs- und
witterungsbeständig sein sollen. Sie sind je nach
Beanspruchung plastisch oder dauerelastisch und müssen
in den Eigenschaften und dem Verwendungszweck den
Anforderungen nach DIN 18540, Blatt 3,
entsprechen.

Die Dichtmittel für Verglasungen und Abdichtung sind
Einkomponenten-Dichtstoffe, die sofort
verarbeitungsfähig sind, oder
Zweikomponenten-Dichtstoffe, die kurz vor der
Verarbeitung gemischt werden.

Die Nassverglasung ist gemäß der"Tabelle zur Ermittlung
 der Beanspruchungsgruppen zur Verglasung von Fenstern
herausgegeben vom Institut für Fenstertechnik e.V.
Rosenheim, durchzuführen.

Druckverglasung, Dichtprofile
Für die Verglasung kommen vierseitig umlaufende
Dichtprofile aus APTK (EPDM) zum Einsatz. Dieser
Kunstkautschuk muss wetter- und ozonbeständig,
widerstandsfähig gegen atmosphärische Einflüsse, die
UV-Strahlen, Wärmedampf und Feuchtigkeit sein.

Die Alterungsbeständigkeit und Dauerelastizität, wie
der Druckverformungstest, muss den Prüfbedingungen nach
 DIN 7863 und NAAMM- Spezifikation entsprechen.

Bei der Verglasung mit Dichtprofilen ist nach den
Richtlinien des Glaserhandwerks der Glasfalz zu
belüften. Bohrungsöffnungen, Kerbstellungen bei
Eckverbindungen, Gehrungen, Stöße und Kreuzungspunkte
müssen wasserdicht abgedichtet werden.

Die gezielte, nach außen führende Entwässerung ist
unter den nach DIN 18055, auftretenden Beanspruchungen
zu gewährleisten.

Die Glasleisten sind entsprechend den
Verglasungsanweisungen des Systemherstellers auf die
Glasscheibendicke optimal abzustimmen.

Bei Verglasung mit Acryl- und Plexiglas muss bei der
Bestellung von Dichtprofilen besonders darauf
hingewiesen werden.

Klotzung
Glasscheiben, Paneele und Füllungen sind nach den
"Klotzungsrichtlinien für ebene Glasscheiben" des
Institutes des Glaserhandwerks für Verglasungstechnik
und Fensterbau, Hadamar, zu verklotzen.
Je nach Füllungsart und Einbaufalz ist mit dem Stand
der Technik entsprechenden Klötzen von mindestens 10 cm
 Länge eine einwandfreie und fachgerechte Verklotzung
durchzuführen.

Es ist für eine ebene Klotzunterlage (Klotzbrücke) zu
sorgen. Der Abstand der Klötze zur Falzecke muss eine
Klotzlänge betragen.

Verschiedene Stoffe
Werden verschiedene Stoffe miteinander kombiniert, so
muss durch geeignete Maßnahmen gewährleistet sein, dass
 keine Korrosion oder andere ungünstige Eigenschaften
auftreten.

Bei Dehnungsfugenausbildung ist dafür zu sorgen, dass
Dilatation geräuschlos vor sich gehen kann und Fugen
mit geeigneten Dichtstoffen abgedichtet werden.

6. Aluminiumprofilsysteme / Holzprofile
Die angebotenen Profilsysteme müssen dem neusten Stand
der Technik entsprechen. Die Konstruktionen müssen die
am Baukörper auftretenden Rohbautoleranzen,
Verformungen innerhalb des Baukörpers, sowie
auftretende Längenänderungen an Wandanschlüssen bzw.
Dehnungsstößen ohne Beeinträchtigung der Funktion
aufnehmen. Je nach Erfordernissen sind die
Profilabmessungen der Blendrahmen, Flügel, Pfosten und
Kämpfer entsprechend der DIN 18056 - Fensterwände - zu
bestimmen. Die zulässigen Angaben und Werte in
Abhängigkeit der Belastbarkeit der Beschläge dürfen
nicht überschritten werden.

Der Bieter trifft die Auswahl der für seinen speziellen
 Fall vorgesehenen Konstruktionen eigenverantwortlich.
Die Auswahl erfolgt unter Berücksichtigung der
Fenstergrößen, Öffnungsart, Fenstereinbauhöhe,
Beschlagsart, gefahrloser Bedienung und Reinigung,
wärme- und schalldämmenden Eigenschaften, den
Sicherheitseigenschaften, Glasdicke, Verglasungsart,
etc.

Die zu öffnenden Teile des Fensters müssen den
Anforderungen der EN 107 "Prüfverfahren für Fenster -
mechanische Prüfung" und den RAL-Gütebestimmungen RAL
RG 716/1, Abschnitt V 4 (77), entsprechen.

Die im Leistungsverzeichnis vorgeschriebenen
Profilnummern und Profildimensionen sind
richtungsweisend, entbinden den Auftragnehmer nicht von
 einer Überprüfung der Profilstatik.

Aus Gewährleistungsgründen werden Konstruktionen, die
vom Verarbeiter in eigenen Werkstätten mit
Isolierstegen verbunden werden, nicht zugelassen.
Zwingend vorgeschrieben ist, dass der Systemhersteller
auch für den Verbund der Profile die volle
Systemgarantie übernimmt.

Bei Gehrungen sind die Klink-Schnitte mit Kleber
abzudichten und die Systemnute mit Versiegelungsmasse
wasserdicht zu versiegeln.
Senkrechte Sprossenprofile sind oben und unten, wenn
sie auf Stoß verarbeitet sind, gegen den Baukörper
vollständig abzudichten.

Bei obengenannten sowie auch bei geschweißten
Verbindungen ist auf eine ausreichende Festigkeit und
Steifigkeit im gesamten Profilbereich - auf Zeit
gesehen - und bei den zu erwartenden Beanspruchungen
auf Dichtigkeit, Bündigkeit und eine einwandfreie
Oberfläche zu achten.

Eloxierte Profile dürfen weder verformt, noch
geschweißt werden, da die Eloxalschicht dadurch
beschädigt werden kann.

Beim Zusammenbau mit anderen Werkstoffen ist darauf zu
achten, dass die Aluminiumelemente mit geeignetem
Oberflächenschutz bzw. Isolationsmitteln versehen sind,
 um Beschädigungen auf Grund von Kontaktkorrosion usw.
auch bei höheren Beanspruchungen zu
vermeiden.

Profilausbildung - Holz
Die Profilausbildung ist in Anlehnung an DIN 68121
"Holzfenster- und türenprofile" und DIN 18361
"Verglasungsarbeiten" vorzunehmen.

Rahmenverbindung Holzprofile
Die Rahmenverbindungen sind mit Schlitz/Zapfen
auszuführen. Alle Rahmenverbindungen ab einer Holzdicke
 von 45 mm sind mindestens mit Doppelzapfen
auszuführen; die äusseren Wangen dürfen dabei nicht
dicker als ca. 16 mm sein.

Die geforderten Maßnahmen sind aus dem
Leistungsverzeichnis ersichtlich.

7. Montage / Bauanschlüsse
Bei der Montage am Bau sind angrenzende Bauteile vor
Beschädigung und Verschmutzung zu schützen.
Ausbesserungs- oder Ersatzkosten gehen zu Lasten des
Schädigers. Für das evtl. Einsetzen bauseitiger
Ankerteile sind der Bauleitung rechtzeitig die
erforderlichen Ankerpläne zur Verfügung zu stellen.

Dehnfugen
Beim Zusammenbau mehrerer Elemente ist darauf zu
achten, dass bei temperaturbedingten Längenänderungen
eine geräuschfreie Bewegungs- und Gleitmöglichkeit, mit
 Hilfe entsprechender Dehnungsprofile, stattfinden
kann.

Zur Vermeidung von Undichtigkeiten und Kontaktkorrosion
 auch bei direkt miteinander verbundenen Bauteilen,
sind die Dehnungsfugen bzw. sonstigen Fugen durch
geeignete Dichtungsmaterialien abzudichten.

Beim Einbau von wärmegedämmten Konstruktionen muss
darauf geachtet werden, dass am Bauanschluss
entsprechende Maßnahmen getroffen werden, um einen
Wärmeübergang zu vermeiden.

Es ist darauf zu achten, dass durch die Befestigung und
 Verankerung der Bauelemente auftretenden Kräfte sicher
 auf den Baukörper übertragen werden.

Die Montage hat für alle Elemente flucht- und lotrecht
zu erfolgen, als fix und fertige Arbeit, einschl. der
erforderlichen Nebenleistungen, wie Lieferung frei
Baustelle, verteilen der Elemente etc.
Übereinander und nebeneinander liegende Fenster sind in
 gleicher Höhe und senkrecht und waagerecht fluchtend
einzubauen.

Zur Montage erforderliche Außengerüste sind mit diesem
Angebot bei der Bauleitung zu beantragen. Innengerüste
bis 3,00 m Höhe sind Sache des Bieters. Die Montage hat
 entsprechend den Konstruktionsdetails zu erfolgen.
Maßtoleranzen am Bau sind zu
berücksichtigen.

Fensterelemente mit beweglichen Flügeln sind so zu
verankern, dass die von Auflagern und Bändern
auftretenden Kräfte auf den Baukörper übertragen
werden.

Treten größere Hohlräume, z.B. bei Wandanschlüssen oder
 auch Konstruktionsstößen auf, so sind diese mit
wasserabweisenden, porengeschlossenen, runden,
elastischen Fugenfüllern abzudichten. Zum Abdichten von
 äusseren Fugen und Wandanschlüssen sollten
dauerelastische Dichtmassen verwendet werden. Die
Verarbeitungsrichtlinien der Hersteller sind zu
beachten.

Alle Fenster- und Fassadenelemente werden mit
umlaufenden Sichtfugen aus Aluminiumprofilen eingebaut.

Einzurechnen sind sämtliche Anschlussbleche,
Kantprofile, Alubänke Lüftungsgitter etc. im Anschluss
an die Fassade, WDVS etc. aus Aluminium,
einbrennlackiert nach RAL. Vorderseite der Kantteile
zum Anschluss der Fassade Breite 8 mm.

Stöße, Hinterlegungen, Gehrungen etc. sind formstabil
und mit geeigneten Befestigungen auszubilden, die eine
verformungsfreie Längenausdehnung der Profile nicht
behindern (Langlöcher, gleitende Befestigungen etc. )

8. Wärmeschutz / Objektforderung
Wärmeschutz der Elemente (Uw) nach ENEV: Verordnung
über energiesparenden Wärmeschutz und energiesparende
Anlagentechnik bei Gebäuden.

Fensterelemente Verglasung:

Wärmedurchgangskoeffizient der Fensterelemente
Uw <=  0,95 W/m²K

Wärmedurchgangskoeffizient der Fassadenelemente
Uw <=  0,95 W/m²K

9. Konstruktionsübersicht Holz/Aluminium Systeme
9.1 Fenstersystem Mira contour flächenbündig
9.2 Mira contour Tür
9.3 Fassadensystem LARA GF

9.1 Mira contour
Konstruktionsbeschreibung

Profilserie zum Herstellen von Holz-Alu-Systemen mit
gleichen Holzdicken am Flügel und Rahmen System MIRA
contour.

Technische Anforderungen und systemspezifische
Nachweise
Die Aluminium-Profile sind aus EN AW-6060 T66 in
Eloxalqualität und gemäß DIN EN 755 und DIN EN 12020
anzubieten. Die Ausführung muss nach den einschlägigen
Normen und Richtlinien, den anerkannten Regeln der
Technik und den Angaben des Systemgebers
erfolgen.

Schlagregendichtheit  Klasse 9a
Luftdurchlässigkeit  Klasse 4
Bedienkräfte  Klasse 1
Eignung für RAL geprüfte Fenster Systemnachweis
Eignung als absturzsichere Verglasung, TRAV 01/2003
Belastbarkeit 10,0 kN/m

Wärmedämmung des Rahmens z.B. Fichte, U - Werte nach
DIN 10077-2:2003-10, Uf = 1,1 W/m²K je nach
Profilgeometrie

Gefordertes Grundsystem

Holzkonstruktion
Die Holzkonstruktion ist gemäß den Anforderungen der
DIN 68121 auszuführen. Die Flügel sind mit angefräster
Glasleiste, Festverglasungen mit verschraubter
Glasleiste vorzusehen. Das System muss eine unsichtbar
verschraubte Festverglasung ermöglichen.
Ausführung Festverglasung:
Glasleiste unsichtbar verschraubt

Der Isolierglas-Randverbund wird zweiseitig im Holzfalz
 aufgenommen.
Einnutungen in die Holzprofile zur Aufnahme der
Aluminiumprofile sind unzulässig.

Aluminium-Rahmen
Es ist ein System anzubieten, bei dem Rahmen und Flügel
 mit 90 Grad;-Überschlägen in kantiger Optik ausgeführt
 sind. Die Rahmenprofilbauhöhe muss 10 mm betragen. Das
 System muss wahlweise zum Rahmen mit flächenversetztem
 oder flächenbündigem Flügel
ausführbar sein.
Folgende Ausführung ist vorgesehen:

flächenbündiger Flügel (Fensterelemente)
flächenversetzter Flügel (Einsatzfenster in Fassade)

Flügelprofile sind zur Erhöhung der Steifigkeit im
Verglasungsbereich mit einer Hohlkammer auszubilden.
Die Entwässerung des Falzbereiches erfolgt in der Regel
 sichtbar mit Abdeckkappe im Farbton des Alurahmens, im
 Sonderfall durch verdeckte Fräsungen im
unteren Querstück des 68 mm Rahmenprofils. Die
Ausführung der Aluminium-Rahmen muss wahlweise mit
mechanischer oder verschweißter Verbindung möglich
sein.

Folgende Ausführung ist vorgesehen:

geschweißte Verbindung (Farbbeschichtung)

Befestigung des Aluminium-Rahmens
Die Befestigung des Aluminium-Rahmens auf dem
Holzrahmen erfolgt über demontierbare Dreh- und
Drehklipshalter aus hochwertigen,
temperaturbeständigen Kunststoffen wie schlagzäh
modifiziertes POM. Am Flügel werden grundsätzlich
Drehhalter eingesetzt. Eine spannungsfreie Dehnung der
Aluminiumschale zum Holzteil und die vollflächige
Hinterlüftung des Spaltes zwischen Holz- und
Alu-Rahmen muss sichergestellt sein. Der Spalt muss
daher mit mindestens 4 mm Abstand ausgeführt werden.
Zur genauen Maßpositionsbestimmung müssen die Halter
mit eingegossenem Abstandsnoppen vorgerichtet sein.

Dichtungen
Am Blendrahmen ist eine umlaufende, eckvulkanisierte
Dichtung aus APTK zwischen Holz-Rahmen und Holz-Flügel
einzubauen. Bei großer Schlagregenbeanspruchung muss
optional eine Dichtung zwischen Alu-Rahmen und
Alu-Flügel unten quer montierbar sein.
Die Verglasung muss außenseitig mit einer umlaufenden
APTK-Trockenverglasungs-dichtung erfolgen können. Die
Dichtlippe am Glas darf nicht breiter als 5 mm sichtbar
 sein. Keildichtungen als äußere Verglasungsdichtung
sind nicht zulässig. Innenseitig muss
eine Trockenverglasung mit APTK-Dichtungen in
abgestuften Dichtungsdicken ausführbar sein. Das System
 muss außen- wie innenseitig optional als
Nassverglasung ausführbar sein.
Folgende Ausführung ist vorgesehen:
Trockenverglasung außen und innen

Ausgeschlossen sind Holzfenster mit Metallabdeckung und
 Regenschiene, sowie Konstruktionen die raumseitig mit
Holzprofilen verkleidet sind.
Aus Gründen des Recycling sind keine ausgeschäumten
Profilsysteme zugelassen.

9.2 Mira contour Tür
Konstruktionsbeschreibung

Profilserie zum Herstellen von Holz-Alu-Systemen mit
gleichen Holzdicken am Tür-Flügel und Rahmen System
MIRA contour.

Technische Anforderungen und systemspezifische
Nachweise
Die Aluminium-Profile sind aus EN AW-6060 T66 in
Eloxalqualität und gemäß DIN EN 755 und DIN EN 12020
anzubieten. Die Ausführung muss nach den einschlägigen
Normen und Richtlinien, den anerkannten Regeln der
Technik und den Angaben des Systemgebers
erfolgen.

Schlagregendichtheit  Klasse 7a*
Luftdurchlässigkeit  Klasse 3*
Eignung für RAL geprüften Systemnachweis
Eignung als absturzsichere Verglasung, TRAV 01/2003
Belastbarkeit 10,0 kN/m

* muss auch für die unsichtbar verschraubte Glasleiste
sein, sofern dies ausgeführt wird.

Wärmedämmung des Rahmens z.B. Fichte, U - Werte nach
DIN 10077-2:2003-10, Uf = 1,4 - 1,8 W/m2K je nach
Profilgeometrie

Gefordertes Grundsystem

Holzkonstruktion
Die Holzkonstruktion ist gemäß den Anforderungen der
DIN 68121 auszuführen. Die Flügel sind mit angefräster
Glasleiste, Festverglasungen mit verschraubter
Glasleiste vorzusehen. Das System muss eine unsichtbar
verschraubte Festverglasung ermöglichen.
Ausführung Festverglasung:
Glasleiste unsichtbar verschraubt

Der Isolierglas-Randverbund wird zweiseitig im Holzfalz
 aufgenommen.
Einnutungen in die Holzprofile zur Aufnahme der
Aluminiumprofile sind unzulässig.

Aluminium-Rahmen
Es ist ein System anzubieten, bei dem Rahmen und Flügel
 mit 90 Grad;-Überschlägen in kantiger Optik ausgeführt
 sind. Die Rahmenprofilbauhöhe muss 10 mm betragen. Das
 System muss wahlweise zum Rahmen mit flächenversetztem
 oder flächenbündigen Flügel
ausführbar sein.
Folgende Ausführung ist vorgesehen:

flächenbündiger Flügel

Flügelprofile sind zur Erhöhung der Steifigkeit im
Verglasungsbereich mit einer Hohlkammer auszubilden.
Die Entwässerung des Falzbereiches erfolgt in der Regel
 sichtbar mit Abdeckkappe im Farbton des Alurahmens, im
 Sonderfall durch verdeckte Fräsungen im
unteren Querstück des 68 mm Rahmenprofils. Die
Ausführung der Aluminium-Rahmen muss wahlweise mit
mechanischer oder verschweißter Verbindung möglich
sein.
Folgende Ausführung ist vorgesehen:
geschweißte Verbindung bei Farbbeschichtung.
mechanischer Verbindung

Befestigung des Aluminium-Rahmens
Die Befestigung des Aluminium-Rahmens auf dem
Holzrahmen erfolgt über demontierbare Dreh- und
Drehklipshalter aus hochwertigen,
temperaturbeständigen Kunststoffen wie schlagzäh
modifiziertes POM. Am Flügel werden grundsätzlich
Drehhalter eingesetzt. Eine spannungsfreie Dehnung der
Aluminiumschale zum Holzteil und die vollflächige
Hinterlüftung des Spaltes zwischen Holz- und
Alu-Rahmen muss sichergestellt sein. Der Spalt muss
daher mit mindestens 4 mm Abstand ausgeführt werden.
Zur genauen Maßpositionsbestimmung müssen die Halter
mit eingegossenem Abstandsnoppen vorgerichtet sein.

Dichtungen
Innen ist eine umlaufende Überschlagdichung am Flügel
und dreiseitig ist eine Mitteldichtung die am Rahmen
anschlägt.
Die Verglasung muss außenseitig mit einer umlaufenden
APTK-Trockenverglasungs-dichtung erfolgen können. Die
Dichtlippe am Glas darf nicht breiter als 5 mm sichtbar
 sein. Keildichtungen als äußere Verglasungsdichtung
sind nicht zulässig. Innenseitig muss
eine Trockenverglasung mit APTK-Dichtungen in
abgestuften Dichtungsdicken ausführbar sein. Das System
 muss außen- wie innenseitig optional als
Nassverglasung ausführbar sein.
Folgende Ausführung ist vorgesehen:
Trockenverglasung außen und innen

Ausführung der Aluminium-Bodenschwelle Barrierefrei mit
 thermischer Trennung. Bauhöhe im eingebauten Zustand
20 mm.
Die geforderte Schlagregendichtigkeit 1350 Pa (nach EN
12208) und die Luftdurchlässigkeit Klasse 3 (nach EN
12207) ist mit einem Prüfzeugnis eines anerkannten
Prüfinstituts nachzuweisen.
Der Wärmeschutz in Kombination mit Türsockel, bei
Holzart Fichte, 78 mm Dicke von Uf= 1,3 bis 1,6 W/m²K
abhängig von der Sockelhöhe ist nachzuweisen..
Die Bodenschwelle ist so auszubilden, dass das
Niederschlagswasser nach außen abgeleitet wird und
kein Wasser ins Gebäudeinnere eindringen kann.

Der Alumiumteil der Bodenschwelle ist aus EN AW 6060,
T66 (ehemals  AlMgSi 0.5, F22 ) in Eloxalqualität
anzubieten, gefertigt im Strangpress-Verfahren gemäß
DIN EN 12020 und DIN EN 755.

Die Oberflächen-Veredelung ist als Eloxal-Oberfläche
gemäß DIN 17611 in E6/EV1 herzustellen.
Die thermische Trennung ist als PVC-freies
Kunststoffprofil in ABS-Qualität herzustellen.
Die Ausführung und Montage muss nach den einschlägigen
Normen und Richtlinien, den allgemein anerkannten
Regeln der Technik und den Angaben des Systemgebers
erfolgen.

Konstruktionsaufbau

Bodenschwelle

Die Bodenschwelle muss im Trittbereich trittfest
unterbaut und damit ausreichend stabil sein.

Es müssen Anschläge im Bereich der inneren
Überschlagdichtung an der Schwelle vorhanden sein.

Die Schwelle muss mit dem aufrechten Holzrahmen durch
Metall-Schwellenhalter verbunden werden.
Der aufrechte Holzrahmen wird optional durch
entsprechende Füllstücke aus APTK ohne
Konterprofilierung direkt auf die Schwelle montiert.
Dabei ist der Stoß mit Hirnholz- und Fugensiegel
entsprechend der Systemvorgabe abzudichten.

Zur Montage auf dem Rohboden sind systemgebundene
wärmedämmende Kunststoff-Adapterprofile oder
Unterbaudämmprofile einzusetzen, die durch Aufdoppeln
auf die notwendige Höhe angepasst werden können.
Höhe der erford. Aufdoppelung:

Zur Fixierung von APTK-System-Bauanschlussfolien im
Bodenbereich müssen entsprechende Profilnuten in den
Unterbauprofilen vorhanden sein.

Wird die Schwellenhöhe 150 mm nach DIN 18195-9
unterschritten, werden zusätzliche Maßnahmen wie
Drainrinnen vor der Schwelle oder Vordächer durch die
Bauplaner vorgesehen.
Geplante Schwellenhöhe:  max. 20 mm

Ausgeschlossen sind Holztüren mit Metallabdeckung und
Regenschiene, sowie Konstruktionen die raumseitig mit
Holzprofilen verkleidet sind.
Aus Gründen des Recycling sind keine ausgeschäumten
Profilsysteme zugelassen.

9.3 LARA GF
Konstruktionsbeschreibung

Profilserie zum Herstellen von Holz-Alu-Systemen als
Pfosten-Riegel-Fassade System LARA GF.

Technische Anforderungen und systemspezifische
Nachweise
Die Aluminium-Profile sind aus EN AW-6060 T66 in
Eloxalqualität und gemäß DIN EN 755 und DIN EN 12020
anzubieten. Die Ausführung muss nach den einschlägigen
Normen und Richtlinien, den anerkannten Regeln der
Technik und den Angaben des Systemgebers
erfolgen.

Schlagregendichtheit  RE 1200
Luftdurchlässigkeit  Klasse AE
Windlast  1500Pa/2250Pa
Eignung als absturzsichernde Verglasung TRAV 01/2003

U - Werte nach DIN 10077-2:2003-10, Uf = 1,2 W/m2K
(32mm) je nach Profilgeometrie und Füllungsdicke.

Gefordertes Grundsystem

Ansichtsbreite 50 mm, Holzbreite 50 mm
Bautiefe (Holz) 150 mm

Holzart:  Fichte

Basisprofil
Zur Übertragung der Gewichts-Last aus der
Verglasung und der Windlast wird ein Basisprofil aus
Aluminium zwingend vorgeschrieben. Die Verschraubung
muss mit Edelstahl-Schrauben im Abstand von 150 mm
erfolgen. Die Verschraubung muss die anfallenden Lasten
 aus Wind und Eigengewicht durch eine
statische
Berechnung nachweisbar auf die Holz-Konstruktion
übertragen. Das Basisprofil muss über einen
Schraubkanal zur Aufnahme der Befestigungsschrauben
sowie einen Hinterlüftungskanal mit einem Querschnitt
von 4 x 7 mm verfügen.

Dichtungen
Um die erforderliche innere feuchte- und dampfdichte
Ebene herzustellen, wird eine APTK-Dichtung gefordert,
die einteilig die komplette Ansichtsbreite überdeckt.
Die Verbindung der Dichtung am T-Stoß muss durch eine
Überlappung der Dichtungen erfolgen. An
diesem Stoß muss mit System-Dichtstoff und bei Bedarf
mit einem passenden Dichtstück die vollständige
Dichtheit des Stoßes hergestellt werden. Bei weiteren
  Unterteilungen von Fassadenfeldern müssen weitere
überlappende T-Stöße ausführbar sein. Das System
muss daher mindestens 4 Dichtungsebenen mit
überlappenden T-Stößen ermöglichen, um auch
komplizierte Fassaden-Aufteilungen ohne Einbuße an
Dichtheit ausführen zu können. Bei Einbau von
selbstreinigenden Gläsern ist auf den Einsatz von
silikonisierten
Dichtungen zu verzichten. Es sind dann trockene bzw.
Gleitpolymer-beschichtete Dichtungen einzusetzen.
Die Ausführung muss nach den einschlägigen Normen und
Richtlinien, den anerkannten Regeln der Technik und den
 Angaben des Systemgebers erfolgen.
Es ist ein Druckverglasungssystem auszuführen bei dem
die innere Verglasungsdichtung eine absolute feuchte-
und dampfdichte Ebene herstellt. Dies ist insbesondere
durch eine einteilige Dichtung über die gesamte
Holzbreite und durch abgedichtete überlappte
T-Stöße herzustellen.

Falzbelüftung und Entwässerung
Das System wird in der Regel in der Bauart
Mehrfeld-Belüftung ausgeführt. Bei Bedarf (falls untere
 Pfosten-Enden geschlossen werden sollen) muss jedoch
auch eine Belüftung und Entwässerung über Öffnungen in
der unterseitigen Riegeldichtung möglich sein.
(=Riegelentwässerung)

Isolator
Das System muss optional mit einem Isolator
ausführbar sein. Der Isolator muss aus Material mit
einem Wärmeleitwert von 0,035 W/mK bestehen. Zur
Ausführung der kontrollierten feldweisen Entwässerung
trennt der Isolator die einzelnen Felder zwischen
Basis- und Grund-Profil.

Glasauflage
Das Isolierglas-Gewicht wird derart über das
Basisprofil in die Holz-Konstruktion geleitet, dass die
 innere Scheibe direkt auf dem Schraubkanal des Profils
 auflastet. Die äußeren Scheiben müssen über stabile
Metall-Glasauflagen abgefangen werden und sind
gemäß dem Gewicht und der Glasstärke der Glasfüllung zu
 wählen. Die Befestigung der Glasauflager erfolgt gemäß
 den Systemvorgaben. Es sind
Glasgewichte/Füllungsgewichte bis 600 kg möglich.
Der Nachweis ist durch Vorlage einer abZ in Verbindung
mit der Pfosten-Riegelverbindung Twinloc zu erbringen.

Füllungen
Aus Glas oder Paneelfüllungen mit einer Einbaustärke
bis 64 mm. Die erforderliche Füllungsstärke ist nach
bauphysikalischen Anforderungen (Wärme- und
Schallschutz) sowie nach Anforderungen an den
Objektschutz (RC-Klasse) und Forderungen hinsichtlich
der
Absturzsicherheit (Verglasung nach TRAV) festgelegt.
Einsatzelemente wie Fenster und Türen sind gesondert
beschrieben.

Grund- und Abdeck-Profile
Die Grund-Profile (=Pressleisten) müssen im
Schraubkanal des Basisprofils verankert werden. Eine
direkte Verschraubung in die Holzkonstruktion ist nicht
 zulässig. Es sind Edelstahl-Schrauben
Durchmesser 5,5 mm mit  Dichtring zu verwenden.
Die Abdeck-Profile müssen bei Bedarf mit einer Schräge
von 15° ausführbar sein, damit das Flächenwasser sicher
über die Riegel abgeleitet wird. Die Bauhöhen der
Pfosten und Riegel müssen an den T-Stößen jeweils in
der Höhe um ca. 4 mm abgestuft werden.

Pfosten-Riegel-Verbinder TWINLOC

Für Pfosten-Riegel-Verbinder, die in Fassaden
eingesetzt werden, ist  in Deutschland, gemäß
Mitteilung des Deutschen Instituts für Bautechnik vom
Mai 2004, die Eignung als sicherheitsrelevantes Bauteil
 in der Regel mit einer allgemeinen bauaufsichtlichen
Zulassung ( = abZ) nachzuweisen.
Die abZ muss hierbei eindeutige Angaben für alle
auftretenden Lasten enthalten, insbesondere für die
außermittig angreifende, exzentrische Gewichtslast. Es
muss mit der abZ nachgewiesen werden, dass die
Exzentrizität der Gewichtslasten aus Glas und
Füllungen abhängig von der Art des vorgesetzten
Alu-Verglasungssystems innerhalb zulässiger Grenzen der
 Verbindung bleibt.
Beim Einsatz des Verbinders in Dachkonstruktionen muss
die Eignung, sowie alle Angaben zu den zulässigen
Lasten ebenfalls in der abZ enthalten sein. Hilfsweise
kann die Eignung und der Nachweis der Dauerhaftigkeit
durch Ermüdungsversuche in einer durch das
 DIBT anerkannten Prüfstelle erfolgen.

Die Verbindung muss alle auftretenden Lasten aus den
einzelnen Tragwerksteilen sicher und nachweisbar
übertragen können.

Die Ausführung und Montage muß nach den einschlägigen
Normen und Richtlinien, den allgemein anerkannten
Regeln der Technik, den Angaben des Systemgebers, sowie
 der abZ erfolgen.

Zusätzlich werden an Holz-Fassaden und
Holzdach-Konstruktionen hohe optische Anforderungen
gestellt, wobei sicherzustellen ist, dass der Anschluss
 des Riegels an den Pfosten bzw. des Sparrens an die
Pfette ohne Fuge dauerhaft geschlossen bleibt.

Gefordertes Grundsystem

Verbindung
Grundsätzlich muss die Verbindung geeignet sein,
Holzbreiten an Riegel und Pfosten von 50-80 mm, sowie
Holzdicken von 59-300 mm zu verbinden.
Die Verbindung muss aus Gründen der Stabilität und der
Dauerhaftigkeit aus Metall bestehen. Kunststoffe  oder
Holzverbinder sind an diesem sicherheitsrelevanten
Bereich ausgeschlossen.
Die Verbindung muss an der Innenseite der
Holzkonstruktion  unsichtbar sein. Auch Abdeckungen an
den Innenseiten wie Holzdübel, Kappen oder Hutmuttern
sind nicht zulässig. Die Verspannung und Befestigung
erfolgt grundsätzlich ausschließlich von der
Außenseite der Holzkonstruktion, die später von dem
aufgesetzten Verglasungssystem überdeckt wird.
Die Verbindung muss so gestaltet sein, dass die Montage
 auch auf der Baustelle unabhängig von
Witterungsbedingungen durchgeführt werden kann. Die
Verwendung von Holzleim ist an der Baustelle wegen der
unkontrollierten Bedingungen nicht zulässig.
Die Montage der Holzbauteile muss in Einbausituationen
vor Betonstützen, Deckenspiegeln oder Wänden auch durch
 seitliches Einhängen des Riegels in den Pfosten
möglich sein. Verbinder, bei denen nur eine Montage
durch Einschieben von Innen möglich ist, sind
 ausgeschlossen.
Die statische Bemessung der Verbindung muss die
Überlagerung sämtlicher auftretender Lasten (z. B.
Glaslast, Windlast, Schneelast, Zuglast in Riegelachse)
 berücksichtigen und ist auf Verlangen vorzulegen.
Die beiden Verbindungen eines Riegels (bzw. Sparrens)
50 x 100 mm müssen exemplarisch folgende
Mindestbelastbarkeit des Riegels bei den einzelnen
Belastungsarten ermöglichen:

Basis=  angebotenes Twinloc System:

Maximale Glaslast:  2,34 kN

Maximaler Winddruck, -sog  9,28 kN

Maximale zentrische  Zuglast:  3,46 kN

Dachlast (z.B. Schnee):  6,86 kN

10. Oberfläche
Oberflächenbehandlung / Oberflächenschutz

Farbbeschichtung
Die Beschichtung aller Teile ist nach einer
fachgerechten Vorbehandlung vorzunehmen. Die
Gütevorschriften der GSB Gütegemeinschaft für die
Stückbeschichtung von Bauteilen e.V., Franziskanergasse
 6, 73525 Schwäbisch Gmünd, sind einzuhalten bzw. sind
Beschichtungsverfahren nach Erlangung eines
Gütezeichens für Beschichtungen auf Aluminium durch
Pulver- oder Nasslackierungen bei
Architekturanwendungen (Ausgabe Oktober 1995) der
Qualicoat Zürich, CH-8027 Zürich auszuführen.

Profile und Bauteile, die in Seenähe und/oder in sole-
bzw.chloridhaltiger Atmosphäre eingesetzt werden, sind
zum Schutz gegen Filiformkorrosion vor der
Pulverbeschichtung mit einer speziellen Voranodisation
zu versehen.

Der Bieter hat von der vorgesehenen
Oberflächenbehandlungsfirma einen Prüfbericht über die
Einhaltung der Güterichtlinien vorzulegen.

Der Auftraggeber behält sich vor, die Einhaltung dieser
 Forderung durch entsprechende Prüfungen (z.B.
Schichtdickenprüfung, Gitterschnittprüfung) auf Kosten
des Bieters untersuchen zu lassen.

10.1 Alle sichtbaren Aluminium-Profile und -Bleche
sind mit Pulverlack in RAL (nach Wahl) des Architekten
zu beschichten.

Verbundprofile erhalten innen und aussen den gleichen

Farbton: RAL nach Wahl des AG.

(Im Auftragsfall sind vor Fertigungsbeginn Muster im
geforderten Farbton vorzulegen

10.2 Oberflächenschutz Holz
Die Holzschutzbehandlung hat allseitig, auch beim
Leistenmaterial, zu erfolgen. Die komplette
Oberflächenbehandlung der Fenster ist von der
fensterherstellenden Firma anzubieten und komplett im
Betrieb auszuführen.
Folgender Anstrichaufbau ist bindend:
1. Imprägnierung (geregelt nach HO.06 Holzarten für den
 Fensterbau - Anforderungen, Holzartentabelle - und VFF
 Merkblatt HO.07 Holzarten - spezifische
Einkaufsempfehlungen - Verband der Fenster- u.
Fassadenhersteller, Frankfurt a. M.)
2. Grundieren mit einer pigmenthaltigen Grundierung
3. Zwischenanstrich
4. Endanstrich
Die Trockenschichtdicke muss bei einer Lasur mindestens
 90 my, bei einem deckenden Anstrich 120 my betragen.
Zwischen Arbeitsgang 2 und 3 hat ein allseitiger
Zwischenschliff, incl. der Falze zu erfolgen.
Holzschadstellen sind entsprechend den Angaben im
VFF-Merkblatt HO.02 "Auswahl der Holzqualität für
Holzfenster und -Haustüren" zu bearbeiten.
Sämtliche Holzteile müssen vor dem Rahmenzusammenbau
eine allseitige Imprägnierung erhalten, dies betrifft
Flächen, Falze und die besonders wichtigen
Hirnholz-Flächen.
Hat der Bieter die maschinellen Einrichtungen nicht, um
 die Holzteile zu beschichten, muss zwischen
Arbeitsgang 2 und 3 Hirnholz-Siegelmaterial sorgfältig
auf die vorhandene Fuge aufgebracht werden. Der
Hirnholz-Versiegler muss zum Farbsystem passen.
Es wird gefordert, dass sämtliches Leistenmaterial
(insbesondere die Glasleiste) eine allseitige
Oberflächenbehandlung erhält. Die Gehrungsschnittkanten
 müssen mit einer Grundierung und einem
Zwischenanstrich versehen sein.

Farbton nach Wahl des Architekten.

(Im Auftragsfall sind vor Fertigungsbeginn
Grenzfarbmuster - vorzulegen.)

11. Beschläge Holz-Aluminium Systeme
Vorbemerkung:
Alle Beschläge sind unter Berücksichtigung der Vorgaben
 des Systemherstellers auszuwählen.

Alle sichtbaren Beschlagteile sind anzubieten:
siehe einzelne TB

Die endgültige Beschlagsausführung, die Drehrichtung
(DIN rechts bzw. DIN links) und die Lage der Betätigung
 für Oberlichtgestänge bzw. -Ableitungen sind vor
Beginn der Arbeiten mit der Bauleitung abzuklären.
Die zum Einbau kommenden Beschläge werden wie folgt
beschrieben:

Fensterbeschläge

11.1 Drehkippbeschlag
Drehkippbeschlag mit verdecktliegenden Eck-
und Scherenlagern für Flügel bis 130 kg.
Antrieb siehe Beschreibung Antriebstechnik
Oberlichtfenster.
Nach Vorgabe des Systemherstellers ab entsprechender
Flügelbreite mit oberer und unterer Verriegelung,
ab 1200 mm bei Flügeln über 100 kg mit Zusatzschere.
Getriebe mit Verriegelung, mit bandseitiger
Verriegelung.

Fenstergriffe:
Sämtliche Griffe an Fenstern und Balkontüren (Türen
Gruppenräume / Laubengang etc.) sind auf ca. 1,50 m
über FFB zu montieren.

Türbeschläge

11.4 Beschlag für 1-flg. Tür nach innen öffnend mit
Paniktürverschluss nach DIN EN 1125

Leistungsanforderungen:
Alle Beschlagsteile sind systemgebundene
Markenbeschläge.

- zulässiges Flügelgewicht je nach Band bis 200 kg
- Schlossstulpe und Schließplatten in Niro
- sichtbare Beschläge in E6/C0/RAL

Bei der Auswahl der Beschläge sind die profilbedingten
Vorraussetzungen zu berücksichtigen.

Grundsätzlich dürfen nur geprüfte und gekennzeichnete
Beschlagsteile eingesetzt werden, die nachweislich
gemeinsam als Verschlusssystem geprüft wurden und für
die ein entsprechender Prüfnachweis vorliegt.

Strukturstückliste:
2 Stück verdecktliegende Türbänder
1 Stück Panik-Fallen-Riegelschloss als
Mehrfachverriegelung (Panikfunktion E)
1 Stück Schließplatte gemäß Schlossauswahl
1 Stück Türdrücker mit ovaler Rosette, außen
1 Stück Türdrücker mit ovaler Rosette, innen
1 Stück Obentürschließer mit Gleitschiene, ohne
Feststellung, Öffnungskraft gemäß DIN 18040

Türdrücker ca. 1,50 m über FFB.

Verbundflügelbeschlag als Zusatzbeschlag zum
Grund-Beschlag:
Der Beschlag für die öffenbare vorgesetzte Scheibe ist
als Verbundfenster-Drehbeschlag verdeckt liegend mit
verdeckt liegenden Verriegelungen auszuführen.
Die Anbindung des äußeren Verbundflügels an den
raumseitigen Hauptflügel erfolgt über Bänder und
Verschlüsse, hierdurch wird ein leichtes Reinigen des
Scheibenzwischenraumes von der Raumseite ermöglicht.
Bestehend aus:
mind. 2 Stück Drehbänder (abhängig von der Flügelgröße)
1 Stück Mittenverriegelung,
2 Stück Verschluss-Verriegelungen
Korrosionsschutz nach DIN EN 1670: Klasse 4

Zulässiges Flügelgewicht mind. 70 kg

Sämtliche auch in den Zeichnungen als feststehend
dargestellte Flügel, bei denen im Scheibenzwischenraum
(zwischen Isolierglas und Vorsatzscheibe) Jalousien
eingebaut werden, sind als Dreh- oder Kippflügel mit
Fangscheren und abnehmbaren Griffen
auszubilden.

12. Bauanschlüsse Holz-Alu

Vorbemerkung:
Montage und Abdichtungen nach den allgemeinen
anerkannten Regeln der Technik. Die einschlägigen
Normen wie DIN 7864, DIN 16935, DIN 18195, DIN 18421,
DIN 18540, DIN 18542 sind anzuwenden (auch
auszugsweise). Sofern in der Positionsbeschreibung
nicht
anderweitig spezifiziert, wird das statische System
einschließlich der Verankerungen und Ausführung der
Bauanschlüsse vom Auftragnehmer in eigener
Verantwortung festgelegt.

Verankerung Glas-Holz/Aluminium-Warmfassade
Konsolen sind je nach Anforderung als Los- oder
Festpunktaufhängung auszubilden. Konstruktiv sind die
Konsolen so auszubilden, dass sie eine zwängungsfreie
Dilatation der Fassade gewährleisten. Gleichermaßen
müssen Formänderungen des Baukörpers wie z.B.
Deckendurchbiegungen ausgeglichen werden. Die
Befestigung der Konsolen an der UK erfolgt mittels
Schrauben aus Edelstahl. Alle Bauteile der
Fassadenbefestigung müssen so ausgebildet sein, dass
sie die auf die Fassade einwirkenden Kräfte sicher
aufnehmen
und auf das Tragwerk des Baukörpers übertragen.

Die Bauanschlüsse werden wie folgt beschrieben:

Grundsatzforderungen für alle Elemente:
Dampfdichter Anschluss auf der Innenseite und
witterungsdichter Anschluss auf der Aussenseite.
Alle Hohlräume sind mit Mineralwolle satt auszustopfen.
 Im EP einzurechnen sind alle Vor- und Nacharbeiten wie
 Vorbereiten des Untergrundes (Reinigen, Primern etc.),
 Abkleben und hinterfüllen.

Äussere Abdichtung
als Wetterschutzebene ist dauerhaft schlagregendicht
abzudichten und ist hinsichtlich der
Wasserdampfdiffusion so auszuführen, dass bei niedrigen
 Aussentemperaturen einer Wasserdampfdiffusion
möglichst wenig entgegen gesetzt wird.

Mittlere Abdichtung
zwischen Fensterrahmen und Wand muss vollständig mit
wärmedämmendem Material ausgefüllt werden.

Innere Abdichtung
muss luftdicht abgedichtet werden. In Hinsicht auf
Wasserdampf ist sie so auszuführen, dass bei niedrigen
Aussentemperaturen eine Wasserdampfdiffusion in die
Fuge wirksam unterbunden wird. Bei umgekehrten
Temperaturverhältnissen ist eine Variabilität des
Diffusionsverhaltens der inneren Abdichtung von
Vorteil, da so eine Austrocknung der Fuge gegeben ist.

Anschlüsse sind in den Übersichtsplänen nur schematisch
 dargestellt. Verbindlich sind die Detailzeichnungen
Anschlüsse Fenster / Pfosten- Riegel- Elemente.

Einzukalkulieren ist auch das Ausstopfen / Hinterfüllen
 der Dichtbänder zur Überdämmung der Rahmen.

13. Verglasung / Paneele
Vorbemerkung:
Zur Lieferung sind die nachfolgend aufgeführten Gläser
vorgesehen. Die Wahl des Fabrikats bleibt dem Bieter
freigestellt und ist nachfolgend verbindlich anzugeben.
 Glasdicken sind mit den Lastannahmen von DIN 1055
unter Einhaltung der für die betreffende
Glasart zulässigen Spannungen entsprechend den
einschlägigen Rechenregeln zu ermitteln. Für
Schrägverglasungen speziell gilt die Technische
Richtlinie Nr. 19 "Überkopf-Verglasungen" des Instituts
 des Glaserhandwerks für Verglasungstechnik und
Fensterbau,
Hadamar.

Für die Verglasung gelten:
- die einschlägigen Normen
- die Richtlinien und Empfehlungen der Fachverbände
- die Verarbeitungsvorschriften bzw. -Richtlinien von
Glashersteller und Aluminium-System-Hersteller.

Auf die Beachtung der beiden letztgenannten Unterlagen
und gegebenenfalls eine Abstimmung mit den
Glas-Herstellern wird im Hinblick auf deren
Garantieleistungen ausdrücklich hingewiesen.

Die Verglasung erfolgt allseitig im Falz zwischen
inneren und äusseren EPDM Dichtprofilen. Bevorzugt
anzuwenden sind, entsprechend den technischen
Gegebenheiten des Verglasungssystems, folgende
Ausführungen:
- Umlaufende, nur in Feldmitte oben stumpf gestoßene
Dichtprofile
- Auf Maß vorgefertigte vulkanisierte Dichtungsrahmen.

In allen anderen Fällen durch maßgenau zugeschnittene
und zugspannungsfrei eingebaute gerade Längen, mit
besonderen Vorkehrungen zur Abdichtung der Ecken durch
Verkleben der Stöße oder durch zusätzliche Hinterlegung
 mit Dichtstoffen.

Besondere Hinweise:

Wenn nicht anders vereinbart, gelten folgende
technischen Angaben als zusätzlich bindend zu
erfüllende Anforderungen:

1.) Türverglasungen bis zu einer Höhe von 2 m, von der
Standfläche gemessen, müssen aus einem Sicherheitsglas
bestehen.
Bei Isolierglas sind beide Scheiben mit Sicherheitsglas
 auszuführen.
Sicherheitsglas ist Einscheiben-Sicherheitsglas (ESG)
oder Verbundsicherheitsglas (VSG) gemäß DIN 18361
"Verglasungsarbeiten", Abschnitt 2.3.6.3.
Drahtglas ist kein Sicherheitsglas.

2.) Festverglasungen müssen bis zu einer Höhe von 2 m,
unabhängig von evtl. Riegelteilungen, ebenfalls
ausnahmslos mit einem Sicherheitsglas versehen werden,
sofern sie sich im Verkehrsbereich befinden. Dies gilt
für die Glasauswahl der Angriffsseite, von
der ein Zugang möglich ist. Ist wie bei Türverglasungen
 eine beidseitige Angriffsseite gegeben, sind bei
Isolierglas beide Seiten mit Sicherheitsglas
auszuführen.
3.) Bei Überkopf-Verglasungen bzw. hochliegende
Schrägverglasungen, die mehr als 10° gegen die
Vertikale geneigt sind, müssen mindestens die unten
liegenden Gläser ausreichend scherbenbindend sein
(VSG). Bei Dachverglasungen ist außen eine ESG-Scheibe
vorzusehen.

4.) Die Glasstärke der jeweiligen Scheiben ist
entsprechend der Forderung z.B. TRAV bzw. der zu
erwartenden Belastung zu dimensionieren.

Sollten die, den Positionen zugewiesenen Füllungstypen
(Gläser), im Widerspruch zu den o.g. Punkten stehen, so
 ist dies in Rücksprache mit dem Planer zu klären. Ist
diese Klärung des Sachverhaltes nicht möglich so ist in
 Form einer schriftlichen Mitteilung
 der Sachverhalt zu schildern und auf den Widerspruch
hinzuweisen.

Erläuterung der verwendeten Abkürzungen:

VSG: Verbund-Sicherheitsglas
ESG: Einscheiben-Sicherheitsglas
SPG: Spiegelglas (Float-Glas)
TVG: Teilvorgespanntes Glas
MIG: Mehrscheiben-Isolierverglasung
SZR: Scheibenzwischenraum
PVG: Polyvinyl-Butyral-Folie
TRAV: Technische Regeln für die Verwendung von
absturzsichernden Verglasungen

Der Auftraggeber behält sich vor die Glasarten nach
Bemusterung zu ändern bzw. festzulegen.
Die Angaben zu den Glasstärken und dem
Verglasungsaufbau sind Orientierungsmasse aufgrund von
Erfahrungenswerten entsprechend den bekannten,
marktüblichen Verglasungsaufbauten.
Durch den AN ist eine Glasdickendimensionierung inkl.
Glasstatik vorzunehmen und in die Einheitspreise mit
einzukalkulieren. Auf Verlagen des AG ist diese
kostenfrei vorzulegen.

Die zu verwendenden Glastypen werden wie folgt
beschrieben:

13.1 Isolierglas
Glasart außen: Float, d: min. 4 mm
SZR1 d: min. 12 mm
Glasart mitte: Float, d: min. 4 mm
SZR2 d: min. 12 mm
Glasart innen: Float, d: min 4 mm
- mit thermisch verbessertem Randverbund

13.2 Isolierglas von Innen zugängig
Glasart außen: Float, d: min. 4 mm
SZR1 d: min. 12 mm
Glasart mitte: Float, d: min. 4 mm
SZR2 d: min. 12 mm
Glasart innen: VSG oder ESG, d: min 4 mm
- mit thermisch verbessertem Randverbund

13.3 Isolierglas absturzsichernd nach DIN 18008-4
Glasart außen: VSG oder ESG, d: nach Anforderung
SZR1 d: min. 12 mm
Glasart mitte: ESG, d: nach Anforderung
SZR2 d: min. 12 mm
Glasart innen: VSG oder ESG, d: nach Anforderung
- mit thermisch verbessertem Randverbund

13.4 Isolierglas Türen
Glasart außen: ESG, d: min. 6 mm
SZR1 d: min. 12 mm
Glasart mitte: Float, d: min. 4 mm
SZR2 d: min. 12 mm
Glasart innen: VSG, d: min 8 mm
- mit thermisch verbessertem Randverbund

Die zum Einbau kommenden Paneele werden wie folgt
beschrieben:

13.5 Alupaneel
Aluminium - Paneel mit dampfdiffusionsdichtem
Randverbund, 44 mm dick,
bestehend aus innerem und äusserem Aluminium-Blech 2 mm
 dick. Dämmkern aus Mineralfaser mit Einleimer im
Randbereich, Wärmeleitfähigkeitsgruppe 035.

Oberfläche wie unter TB 10/10.1 beschrieben.

Statische Anforderungen nach DIN 1055 Teil 4 und Teil 5
Alle tragenden Teile wie Stützen und Kämpfer sind so
auszuwählen, dass eine Windlast von 0,5  kN/m2
aufgenommen werden kann.
Einbauhöhe über Gelände bis  12  m.

Horizontallast, nach DIN 1055 Teil 3,  1,0  kN/m in
Brüstungshöhe angreifend.

Vertikallast, nach DIN 1055, 0,5 kN/m auf Riegel bei
geöffnetem Fenster.

Zulässige Glasrandverformung =
(L/300 <= 8 mm oder L/200 <= 15 mm)
Luftdurchlässigkeit nach DIN EN 12207, Gruppe 4
Schlagregendichtheit nach DIN EN 12208, Klasse E900

Notwendige Angaben des Bieters :

1.) Angebotenes Profilsystem:

Angebotenes Fabrikat:

Hersteller:  ............................
  (vom Bieter anzugeben)

2.) Bauelemente/Serien:

Fenster- und Türsystem:

Typ:  ............................
  (vom Bieter anzugeben)

Fassadensystem:

Typ:  ............................
  (vom Bieter anzugeben)

Drückergarnituren Fabrikat:
FSB 1023, Edelstahl, mit Rosetten
oder gleichwertig.

Angebotenes Fabrikat:

Hersteller:

....................................................
vom Bieter einzutragen

Typ:

....................................................
vom Bieter einzutragen

3.) Systembautiefen:

Fenster:
Bautiefe Blendrahmen / Bautiefe Flügel

  mm /  mm

Plananlagen:

Grundrisse UG - DG
Schnitt A-A

440 FN 01  1-100  Ansicht Nord
440 FN 02  1-20  Fenster Typ 1+2+23
440 FN 03  1-20  Pfosten-Riegel Typ 1
440 FN 04  1-20  Pfosten-Riegel Typ 2
440 FN 05  1-20  Pfosten-Riegel Typ 3

440 FW 01  1-100  Ansicht West
440 FW 02  1-20  Fenster Typ 3+4
440 FW 03  1-20  Fenster Typ 5+6+7
440 FW 04  1-20  Fenster Typ 8+9+11
440 FW 05  1-20  Fenster Typ 12+13+10
440 FW 06  1-20  Pfosten-Riegel Typ 5
440 FW 07  1-20  Pfosten-Riegel Typ 6
440 FW 08  1-20  Pfosten-Riegel Typ 7

440 FS 01  1-100  Ansicht Süd
440 FS 02  1-20  Fenster Typ 14+15+16
440 FS 03  1-20  Fenster Typ 17+18+19+22
440 FS 04  1-20  Pfosten-Riegel Typ 8

440 FO 01  1-100  Ansicht Ost
440 FO 02  1-20  Fenster Typ 20+21
440 FO 03  1-20  Pfosten Riegel Typ 9
440 FO 04  1-20  Pfosten Riegel Typ 10
440 FO 05  1-20  Pfosten Riegel Typ 11
440 FO 06  1-20  Pfosten Riegel Typ 12
440 FO 07  1-20  Pfosten Riegel Typ 13
440 FO 08  1-20  Pfosten Riegel Typ 14

Fensterliste Oberlichtöffner

Ausführungsunterlagen:

Von sämtlichen Fenster- und Pfosten- Riegel-Elementen
sind Ausführungszeichnungen (Ansichten, Schnitte,
Detailpläne mit Darstellung der Bauanschlüsse etc.) zu
erstellen und rechtzeitig der Bauleitung zur Freigabe
vorzulegen.

Vom AN ist vor Fertigung der Elemente für jeden
Fenstertyp und Typ der Pfosten- Riegel- Fassade ein
Montagepass ( z.B. mit ift- Montagetool) zu erstellen,
aus dem hervorgeht:
- Ausführung der inneren Funktionsebene (Luftdichtung,
Dampfdiffusionsbremse)
- Ausführung der mittleren Funktionsebene
(Wärmedämmung)
- Ausführung der äußeren Funktionsebene
(Schlagregenschutz, Winddichtung)
- Befestigung (Insbesondere bei absturzsicherrnden
Elementen)

Für die Ausführung der Funktionsebenen sind die zu
verwenden Materialien genau zu benennen.
Art der Befestigung und zu verwendende Schrauben,
Montageschienen unten und seitlich, Anzahl etc. sind
aufzuführen.
Die Zulassung der vorgesehenen Befestigungsmaterialien
ist beizufügen.
Gütesiegel bzw. Nachweis der Schadstoffarmut sind
beizufügen.

Der Montagepass ist vor Ausführung der Arbeiten der
Bauleitung zu übergeben. Außerdem ist der Montagepass
von den Monteuren mitzuführen.

*Hinweis*
WAREMA Jalousien für kontrolliert belüftete
Verbundfenster und -fassaden, Typ 2.35.17 (DCD 22-E)

Zur Ausführung kommen Jalousien für kontrolliert
belüftete Verbundfenster und -fassaden, Fabrikat
WAREMA, mit seitlicher Führung oder Jalousien mit
mindestens gleichwertigen technischen
Ausstattungsmerkmalen.
 Herstellerinformation
WAREMA RENKHOFF SE
Hans-Wilhelm-Renkhoff-Str. 2
97828 Marktheidenfeld
Telefon +49 (0)9391 20-3036
architektenhotline@warema.de
<mailto:architektenhotline@warema.de>
<http://www.warema.de>
<http://www.warema.de/architektennetz>

Angebotenes Fabrikat:

Hersteller:  ............................
  (vom Bieter anzugeben)

Typ:  ............................
  (vom Bieter anzugeben)

Anwendungsbereich als Licht-, Blend- und Sichtschutz
zum Einbau in kontrolliert belüftete Verbundfenster.

1. Oberschiene
Oberschiene aus stranggepresstem Aluminium mit einer
Abmessung von 28x34 mm mit mittigem, äußeren Steg zur
Minimierung des Lichtspaltes zwischen der Oberschiene
und der obersten Lamelle. Endkappen (weiß, grau oder
schwarz) in der Oberschiene zum Schutz der
 Flügelprofile vor Beschädigung während der Montage in
die Verbundfenster (Kratzer durch Kanten der
Oberschiene). Oberschiene inklusive Abdeckprofil zur
Minimierung der Laufgeräusche des Motors und zum Schutz
 der Motorzuleitung (Flachbandleitung). In die
Endkappen integrierte Steckeraufnahme zur bauseitigen
Schnittstelle. Die Farbe der Oberschiene ist in
pulverbeschichteter Ausführung an das Lamellendessin
angepasst, gemäß Festlegung des Herstellers.

2. Lamellen
Lamellen aus Aluminiumband, hochflexibel, schwach
gewölbt. Lamellenbreite 35 mm. Die Lamellen werden
konvex eingebaut. Farbe des Lamellenbehanges
entsprechend Preisgruppe 1 der gültigen WAREMA
Kollektion oder gleichwertig.

3. Leiterkordel
Leiterkordel aus Polyester. Farbe der Leiterkordel an
die Lamellenfarbe angepasst. Jede Lamelle wird zwischen
 die Stege gefädelt.

4. Aufzugssystem
Schnursystem mit dehnungsarmer Aufzugsschnur aus
Polyester Ø1,4 mm in den Farben weiß, grau und schwarz
mit hoher Lebensdauer.

5. Seitliche Führung
Seitliche Führung durch polyamidummantelte
Stahldrahtlitze Ø0,9 mm, transparente Ummantelung. Das
Spannseil ist an der Oberschiene mittels Federspanntopf
 befestigt. Die Befestigung der seitlichen Führung am
unteren Ende des Behanges erfolgt wahlweise durch
 transparente Spannseilhalter oder Spannseilhalter aus
Edelstahl.

6. Unterschiene
Unterschiene aus stranggepresstem Aluminiumprofil mit
einer Abmessung von  31x12 mm (bei 35 mm-Lamelle).
Ausnehmung an der Unterschiene zur Abdeckung der
seitlichen Spannseilhalter mit dem Ziel den
Lichteinfall am unteren Ende des Behanges zu
minimieren.
Die Farbe der Unterschiene ist in pulverbeschichteter
Ausführung an das Lamellendessin angepasst. Inklusive
Abdeckprofil in der Unterschiene in eloxierter
Ausführung (C0).

7. Antrieb
Antrieb der Jalousie mittels verdeckt eingebautem
Mittelmotor 24 Volt (20 VDC bis 26 VDC) Motor
"E-Variante", inklusive im Antrieb integrierter
Regelelektronik: Die Endlagen sind ab Werk
voreingestellt, können jedoch mit einem speziellem
Montageset
verändert werden. Die im Antrieb integrierte
Regelelektronik gewährleistet den Gleichlauf
(Drehzahlregelung auf 32 1/min) von Anlagen. Die
Lamellenwendung erfolgt mit reduzierter
Geschwindigkeit. Der Betrieb des Motors ist nur mit den
 unten aufgeführten
Netzteilen und Motorsteuereinheiten geprüft. Bei
anderen Steuergeräten muss der Steuerungslieferant die
korrekte Funktion prüfen und freigeben. Der Antrieb
wird über ein verpolungssicheres Stecksystem mit
Schraubklemmen angeschlossen, somit sind keine
speziellen Werkzeuge notwendig. Weitere Technische
Daten sind in der Anleitung aufgeführt.
Sämtliche Anschlusskabel sind verdeckt in Ausfräsungen
der Rahmen bis unter die Rohdecke zu führen.
Länge des Anschlusskabels ab UK Rohdecke 5,00 m.

Empfohlene Netzteile:
Art.-Nr. 1002240 Schaltnetzteil 24 V 0,75 A Unterputz
für 1 Motor
Art.-Nr. 1002647 Schaltnetzteil 24 V 2,5 A REG für bis
zu 6 Motore
Art.-Nr. 1002648 Schaltnetzteil 24 V 2,5 A Aufputz für
bis zu 6 Motore
Art.-Nr. 1002649 Schaltnetzteil 24 V 2,5 A Unterputz
für bis zu 6 Motore
Empfohlene Motorsteuereinheiten:
Art.-Nr. 1002 243 MSE Inside 1 AP,keinzusätzliches
Netzteil erforderlich
Art.-Nr. 1002 670 MSE Inside ZL, Unterputz, externes
Netzteil erforderlich
Art.-Nr. 1002 754 MSE Inside 2 Aufputz, externes
Netzteil erforderlich
Art.-Nr. 1002 755 MSE Inside 4 Aufputz, externes
Netzteil erforderlich
Art.-Nr. 1002 756 MSE Inside 6 Aufputz, externes
Netzteil erforderlich
Art.-Nr. 1002 084 MSE Inside 2 REG, externes Netzteil
erforderlich
Art.-Nr. 1002 085 MSE Inside 4 REG, externes Netzteil
erforderlich
Art.-Nr. 1002 086 MSE Inside 6 REG, externes Netzteil
erforderlich

8. Bedienung
Hochfahren und Tieffahren der Verbundfassaden-Jalousie
durch Betätigen eines geeigneten Bedienschalters.
Wenden der Lamellen durch leichtes Antippen der
jeweiligen Fahrtrichtung. Bei Erreichen der oberen und
unteren Endlage bewirken die im Motor
eingebauten Endschalter das automatische Abschalten des
 Antriebes.

9. Befestigung
Frei positionierbare Oberschienenbefestigung (keine
Einschränkungen durch Einbauteile) durch verschiedene
Tragwinkel und Deckenträger.

10. Oberflächenbehandlung
Die sichtbaren Aluminiumteile sind in den Pulverfarben
gemäß WAREMA Farbwelt pulverbeschichtet. Die
Pulverfarben stehen in bis zu 5 unterschiedlichen
Oberflächenqualitäten zur Verfügung.
Die Pulverbeschichtung ist mit einem Polyesterpulver in
 einer Schichtdicke von 60 - 120 my auszuführen. Die
Vorbehandlung muss chromfrei im No-Rinse-Verfahren nach
 Qualitätsrichtlinie GSB AL 631 erfolgen.
HINWEIS!
Für die pulverbeschichteten Aluminiumteile müssen die
Farben der RAL CLASSIC-Farbkarte, mindestens 6
DB-Farben sowie 97 Strukturfarben gemäß
Hersteller-Farbspezifikation auswählbar sein.
Tarnfarben und Leuchtfarben sind ausgeschlossen.

*Hinweis*
Fensterantriebe

Hersteller:
GEZE GmbH

Typ:
Slimchain 500 oder gleichwertig

Angebotenes Fabrikat:

Hersteller:  ............................
  (vom Bieter anzugeben)

Typ:  ............................
  (vom Bieter anzugeben)

 GEZE Slimchain Hub 500

Für die tägliche Be- und Entlüftung an vertikal
eingebauten, einwärts öffnenden Kippflügeln.

1 Stück Elektrokettenantrieb als Direktaussteller
in 24 V Ausführung.
Die Steuerung des Antriebs hat über Mikroprozessor zu
erfolgen.
Öffnungsweite und Laufgeschwindigkeit im
Lüftungsbetrieb sind über Software individuell
programmierbar. Antrieb ist mit elektronischer
Endlagenabschaltung und Überlastschutz ausgestattet
und verfügt über elektronisch geregelten Softanlauf
und Softabschaltung.
Synchronisierter Mehrfachbetrieb von bis zu 3
Antrieben ist ohne externes Zusatzmodul
sicherzustellen. Aktivierung und Einstellung der
Synchrofunktion erfolgt über integrierte DIP-Schalter
ohne zusätzliche Programmierung.
Automatische Abschaltung beim Erreichen der
Endpositionen.
Überlastschutz in Auf- und Zurichtung.
Dichtschluss über elektronisch definierten
Anpressdruck.
Antriebshalterungen und Kettenbefestigung ermöglichen
eine schnelle und einfache Montage von vorn.

Technische Daten:
Hub: 500 mm
Zugkraft/Druckkraft: 300 N/max. 200 N, hubabhängig
Spannung:  24 V DC / 230V mit ext. Netzteil
Stromaufnahme:  Lüftung (24 V) 0,9 A
Schutzart:  IP 40
Umgebungstemperatur: -5 °C bis +70 °C
Anschlusskabel:  2 m*, Silikon ummantelt

*Sonderlänge auf Anfrage

( x ) Sonderlänge Anschlusskabel 7,5 m

Montageart:
aufliegend

Fensterart:
Kippflügel einwärts öffnend

Flügelmaterial:
( x ) Holz
(  ) Alu
(  ) Kunststoff

Farbton:
( x ) EV1
(  ) weiß RAL 9016
(  ) nach RAL ..........

Hinweis:
Beim Einsatz an Kippflügeln schreiben wir aus
Produkthaftungsgründen den Einbau von separaten
Sicherheitsscheren (2 St.) vor.

Hinweis zur geplanten Anwendung:
Verwendung der Fensterantriebe ausschließlich zur
Nachtauskühlung vorgesehen. Keine lokale Ansteuerung
für den Tagbetrieb. AUF/ZU Steuerung erfolgt über
Zentralbefehl der Gebäudeautomation durch Gewerk
Elektro.

### 01 FENSTERELEMENTE

*Hinweis*
Fensterelement System Gutmann Mira contour
flächenbündig oder gleichwertig gemäß Beschreibung
Fenster /  Fassadenelemente

Ausführung siehe Detailpläne

Kantprofile zum Anschluss der Holzfassade /
Vorhangfassade mit Fassadenplatten seitlich und oben

Kippflügel erhalten motorische Antriebe (siehe
gesonderte Positionen)

Einsatzrahmen mit Vorsatzscheibe erhalten innenliegende
 Jalousien (siehe gesonderte Positionen)

VSG siehe Ansichten Fenster

Alubänke sind einschl. Bordprofilen, Antidröhneinlage,
Befestigungswinkel etc. anzubieten bzw.
einzukalkulieren, Überstand über die Holzfassade / WDVS
 ca. 40 mm.

Anschlüsse, Folien, Befestigung etc. siehe
Vorbemerkungen und Detailpläne.

Die angegebenen Maße sind Rohbauöffnungsmaße.

**01.10 Fensterelement Typ 1**
RÖM Breite: 2,01 m

RÖM Höhe: 1,25 m

Teilung:
2 Flügel Dreh- Kipp

Mittelanschlag:
Pfosten

Verglasung:
3- Scheiben- Isolierglas

Montage:
Holzbau

Anschluss Fassade:
3- seitig Kantprofil

Anschluss unten:
Alubank
Menge: 2,000 St

**01.20 Fensterelement Typ 2**
RÖM Breite: 2,01 m

RÖM Höhe: 1,32 m

Teilung:
2 Flügel Dreh- Kipp

Mittelanschlag:
Pfosten

Verglasung:
3- Scheiben- Isolierglas

Montage:
Massivbau

Anschluss Fassade:
3- seitig Kantprofil

Anschluss unten:
Alubank
Menge: 1,000 St

**01.30 Fensterelement Typ 3**
RÖM Breite: 2,01 m

RÖM Höhe: 1,00 m

Teilung:
2 Flügel
1 x Dreh- Kipp
1 x Kipp

Mittelanschlag:
Pfosten

Verglasung:
2- Scheiben- Isolierglas mit Vorsatzrahmen

Montage:
Massivbau

Anschluss Fassade:
3- seitig Kantprofil

Anschluss unten:
Alubank
Menge: 4,000 St

**01.40 Fensterelement Typ 4**
RÖM Breite: 3,90 m

RÖM Höhe: 1,00 m

Teilung:
3 Flügel
2 x Dreh- Kipp
1 x Kipp

Mittelanschlag:
Pfosten

Verglasung:
2- Scheiben- Isolierglas mit Vorsatzrahmen

Montage:
Holzbau

Anschluss Fassade:
3- seitig Kantprofil

Anschluss unten:
Alubank
Menge: 1,000 St

**01.50 Fensterelement Typ 5**
RÖM Breite: 2,01 m

RÖM Höhe: 1,32 m

Teilung:
2 Flügel
1 x Dreh- Kipp
1 x Kipp

Mittelanschlag:
Pfosten

Verglasung:
2- Scheiben- Isolierglas mit Vorsatzrahmen

Montage:
Massivbau

Anschluss Fassade:
3- seitig Kantprofil

Anschluss unten:
Alubank
Menge: 4,000 St

**01.60 Fensterelement Typ 6**
RÖM Breite: 1,26 m

RÖM Höhe: 1,07 m

Teilung:
1 Flügel
1 x Dreh- Kipp

Verglasung:
2- Scheiben- Isolierglas mit Vorsatzrahmen

Montage:
Massivbau

Anschluss Fassade:
3- seitig Kantprofil

Anschluss unten:
Alubank
Menge: 1,000 St

**01.70 Fensterelement Typ 7**
RÖM Breite: 2,01 m

RÖM Höhe: 1,07 m

Teilung:
2 Flügel
1 x Dreh- Kipp
1 x Kipp

Mittelanschlag:
Pfosten

Verglasung:
2- Scheiben- Isolierglas mit Vorsatzrahmen

Montage:
Massivbau

Anschluss Fassade:
3- seitig Kantprofil

Anschluss unten:
Alubank
Menge: 2,000 St

**01.80 Fensterelement Typ 8**
RÖM Breite: 1,635 m

RÖM Höhe: 1,32 m

Teilung:
2 Flügel
1 x Dreh- Kipp
1 x Kipp

Mittelanschlag:
Pfosten

Verglasung:
2- Scheiben- Isolierglas mit Vorsatzrahmen

Montage:
Massivbau

Anschluss Fassade:
3- seitig Kantprofil

Anschluss unten:
Alubank
Menge: 1,000 St

**01.90 Fensterelement Typ 9**
RÖM Breite: 1,01 m

RÖM Höhe: 1,32 m

Teilung:
1 Flügel
1 x Dreh- Kipp

Verglasung:
2- Scheiben- Isolierglas mit Vorsatzrahmen

Montage:
Massivbau

Anschluss Fassade:
3- seitig Kantprofil

Anschluss unten:
Alubank
Menge: 1,000 St

**01.100 Fensterelement Typ 10**
RÖM Breite: 1,62 m

RÖM Höhe: 2,46 m

Teilung:
1 Türflügel
1 x Festverglasung

Verglasung:
Türflügel 2- Scheiben- Isolierglas
Festverglasung 3- Scheiben- Isolierglas

Montage:
Massivbau

Anschluss Fassade:
3- seitig Kantprofil

Anschluss unten:
Türschwelle barrierefrei, mit wärmegedämmten Profil

Haustür siehe Vorbemerkungen
Stoßgriff siehe Detailplan
Menge: 1,000 St

**01.110 Fensterelement Typ 11**
Breite: 1,50 m
Höhe: 0,95 m

1 Kipp flügel
3-fach Isolierglas

3- seitig Kantprofil zum Anschluss der Fassade

Alubank
Menge: 1,000 St

**01.120 Fensterelement Typ 12**
RÖM Breite: 2,01 m

RÖM Höhe: 0,82 m

Teilung:
2 Flügel
2 x Dreh- Kipp

Mittelanschlag:
Pfosten

Verglasung:
3- Scheiben- Isolierglas

Montage:
Massivbau

Anschluss Fassade:
3- seitig Kantprofil

Anschluss unten:
Alubank
Menge: 1,000 St

**01.130 Fensterelement Typ 13**
RÖM Breite: 2,66 m

RÖM Höhe: 0,95 m

Teilung:
2 Flügel
1 x Dreh- Kipp
1 x Kipp

Mittelanschlag:
Pfosten

Verglasung:
3- Scheiben- Isolierglas

Montage:
Massivbau

Anschluss Fassade:
3- seitig Kantprofil

Anschluss unten:
Alubank
Menge: 1,000 St

**01.140 Fensterelement Typ 14**
RÖM Breite: 2,01 m

RÖM Höhe: 1,00 m

Teilung:
1 Flügel
1 x Kipp

Verglasung:
2- Scheiben- Isolierglas mit Vorsatzrahmen

Montage:
Holzbau

Anschluss Fassade:
3- seitig Kantprofil

Anschluss unten:
Alubank
Menge: 1,000 St

**01.150 Fensterelement Typ 15**
RÖM Breite: 1,01 m

RÖM Höhe: 1,00 m

Teilung:
1 Flügel
1 x Kipp

Verglasung:
2- Scheiben- Isolierglas mit Vorsatzrahmen

Montage:
Holzbau

Anschluss Fassade:
3- seitig Kantprofil

Anschluss unten:
Alubank
Menge: 1,000 St

**01.160 Fensterelement Typ 16**
RÖM Breite: 1,635 m

RÖM Höhe: 1,00 m

Teilung:
1 Flügel
1 x Kipp

Verglasung:
2- Scheiben- Isolierglas mit Vorsatzrahmen

Montage:
Holzbau

Anschluss Fassade:
3- seitig Kantprofil

Anschluss unten:
Alubank
Menge: 1,000 St

**01.170 Fensterelement Typ 17**
RÖM Breite: 2,01 m

RÖM Höhe: 1,07 m

Teilung:
1 Flügel
1 x Kipp

Verglasung:
3- Scheiben- Isolierglas

Montage:
Massivbau

Anschluss Fassade:
3- seitig Kantprofil

Anschluss unten:
Alubank
Menge: 1,000 St

**01.180 Fensterelement Typ 18**
RÖM Breite: 0,635 m

RÖM Höhe: 1,07 m

Teilung:
1 Flügel
1 x Kipp

Verglasung:
3- Scheiben- Isolierglas

Montage:
Massivbau

Anschluss Fassade:
3- seitig Kantprofil

Anschluss unten:
Alubank
Menge: 2,000 St

**01.190 Fensterelement Typ 19**
RÖM Breite: 1,635 m

RÖM Höhe: 1,07 m

Teilung:
1 Flügel
1 x Kipp

Verglasung:
3- Scheiben- Isolierglas

Montage:
Massivbau

Anschluss Fassade:
3- seitig Kantprofil

Anschluss unten:
Alubank
Menge: 1,000 St

**01.200 Fensterelement Typ 20**
RÖM Breite: 2,01 m

RÖM Höhe: 0,72 m

Teilung:
1 Flügel
1 x Kipp

Verglasung:
2- Scheiben- Isolierglas mit Vorsatzrahmen

Montage:
Holzbau

Anschluss Fassade:
3- seitig Kantprofil

Anschluss unten:
bauseits (Blechanschluss)
Menge: 6,000 St

**01.210 Fensterelement Typ 21**
RÖM Breite: 1,01 m

RÖM Höhe: 2,46 m

Teilung:
1 Türflügel

Verglasung:
2- Scheiben- Isolierglas mit Vorsatzrahmen

Montage:
Massivbau

Anschluss Fassade:
3- seitig Kantprofil

Anschluss unten:
Türprofil barrierefrei
Menge: 2,000 St

**01.220 Fensterelement Typ 22**
Breite: 1,635 m
Höhe: 0,82 m

1 Kippflügel
3-fach Isolierglas

3- seitig Kantprofil zum Anschluss der Fassade

Alubank
Menge: 1,000 St

**01.230 Fensterelement Typ 23**
RÖM Breite: 2,01 m

RÖM Höhe: 1,22 m

Teilung:
2 Flügel Dreh- Kipp

Mittelanschlag:
Pfosten

Verglasung:
3- Scheiben- Isolierglas

Montage:
Massivbau

Anschluss Fassade:
3- seitig Kantprofil

Anschluss unten:
Alubank
Menge: 1,000 St

### 02 PFOSTEN- RIEGEL- ELEMENTE

*Hinweis*
Pfosten- Riegel- Element System Gutmann LARA GF oder
gleichwertig gemäß Beschreibung Fenster /
Fassadenelemente

Ausführung siehe Detailpläne

Kantprofile zum Anschluss der Holzfassade /
Vorhangfassade mit Fassadenplatten seitlich und oben

Kippflügel erhalten motorische Antriebe (siehe
gesonderte Positionen)

Einsatzrahmen mit Vorsatzscheibe erhalten innenliegende
 Jalousien (siehe gesonderte Positionen)

VSG siehe Ansichten Fenster

Alubänke sind einschl. Bordprofilen, Antidröhneinlage,
Befestigungswinkel etc. anzubieten bzw.
einzukalkulieren, Überstand über die Holzfassade / WDVS
 ca. 40 mm.

Anschlüsse, Folien, Befestigung etc. siehe
Vorbemerkungen und Detailpläne.

Die angegebenen Maße sind Rohbauöffnungsmaße.

**02.240 Pfosten- Riegel- Element Typ 1**
RÖM Breite: 3,24 m

RÖM Höhe: 3,67 / 2,95 m

Teilung:
1 x Dreh- Kipp
1 x Kipp
5 x Festverglasung

Verglasung:
3- Scheiben- Isolierglas

Montage:
Holzbau

Anschluss Fassade:
3- seitig Kantprofil

Anschluss unten:
Alubank
Menge: 1,000 St

**02.250 Pfosten- Riegel- Element Typ 2**
RÖM Breite: 3,24 m

RÖM Höhe: 2,57 m

Teilung:
1 x Dreh- Kipp
1 x Kipp
2 x Festverglasung
2 x Paneel

Verglasung:
3- Scheiben- Isolierglas

Montage:
Massivbau

Anschluss Fassade:
3- seitig Kantprofil

Anschluss unten:
Alubank
Menge: 1,000 St

**02.260 Pfosten- Riegel- Element Typ 3**
RÖM Breite: 3,24 m

RÖM Höhe: 1,635 m

Teilung:
1 x Dreh- Kipp
1 x Kipp
2 x Festverglasung

Verglasung:
3- Scheiben- Isolierglas

Montage:
Massivbau

Anschluss Fassade:
3- seitig Kantprofil

Anschluss unten:
Alubank
Menge: 1,000 St

**02.270 Pfosten- Riegel- Element Typ 5**
RÖM Breite: 3,90 m

RÖM Höhe: 2,32 m

Teilung:

1 x Dreh- Kipp
2- Scheiben- Isolierglas mit Vorsatzrahmen

1 x Kipp
2- Scheiben- Isolierglas mit Vorsatzrahmen

2 x Festverglasung
3- Scheiben- Isolierglas

1 x Festverglasung
2- Scheiben- Isolierglas mit Vorsatzrahmen

1 x Paneel

Montage:
Massivbau

Anschluss Fassade:
3- seitig Kantprofil

Anschluss unten:
Alubank
Menge: 1,000 St

**02.280 Pfosten- Riegel- Element Typ 6**
RÖM Breite: 3,90 m

RÖM Höhe: 2,32 m

Teilung:

1 x Dreh- Kipp
2- Scheiben- Isolierglas mit Vorsatzrahmen

1 x Kipp
2- Scheiben- Isolierglas mit Vorsatzrahmen

2 x Festverglasung
3- Scheiben- Isolierglas

1 x Festverglasung
2- Scheiben- Isolierglas mit Vorsatzrahmen

1 x Paneel

Montage:
Massivbau

Anschluss Fassade:
3- seitig Kantprofil

Anschluss unten:
Alubank

Abdichtung unten außen mit EPDM- Band
Menge: 1,000 St

**02.290 Pfosten- Riegel- Element Typ 7**
RÖM Breite: 2,69 m

RÖM Höhe: 2,45 m

Teilung:

1 x Dreh- Kipp
2- Scheiben- Isolierglas mit Vorsatzrahmen

1 x Kipp
2- Scheiben- Isolierglas mit Vorsatzrahmen

1 x Festverglasung
2- Scheiben- Isolierglas mit Vorsatzrahmen

1 x Paneel

Montage:
Massivbau

Anschluss Fassade:
3- seitig Kantprofil

Anschluss unten:
Alubank
Menge: 2,000 St

**02.300 Pfosten- Riegel- Element Typ 8**
RÖM Breite: 3,24 m

RÖM Höhe: 4,22 / 3,50 m

Teilung:

1 x Dreh- Kipp
2- Scheiben- Isolierglas mit Vorsatzrahmen

1 x Kipp
2- Scheiben- Isolierglas mit Vorsatzrahmen

2 x Festverglasung
3- Scheiben- Isolierglas

3 x Festverglasung
2- Scheiben- Isolierglas mit Vorsatzrahmen

2 x Paneel

Montage:
Holzbau

Anschluss Fassade:
3- seitig Kantprofil

Anschluss unten:
Alubank
Menge: 1,000 St

**02.310 Pfosten- Riegel- Element Typ 9**
RÖM Breite: 3,54 m

RÖM Höhe: 2,41 m (Tür) / 2,29 m

Teilung:

1 x Türflügel
2- Scheiben- Isolierglas mit Vorsatzrahmen

1 x Kipp
2- Scheiben- Isolierglas mit Vorsatzrahmen

1 x Festverglasung
2- Scheiben- Isolierglas mit Vorsatzrahmen

Montage:
Holzbau

Anschluss Fassade:
3- seitig Kantprofil

Anschluss unten:
Alubank
Türprofil barrierefrei
Menge: 1,000 St

**02.320 Pfosten- Riegel- Element Typ 10**
RÖM Breite: 4,99 m

RÖM Höhe: 2,41 m (Tür) / 2,29 m

Teilung:

1 x Dreh- Kipp
2- Scheiben- Isolierglas mit Vorsatzrahmen

1 x Kipp
2- Scheiben- Isolierglas mit Vorsatzrahmen

1 x Türflügel
2- Scheiben- Isolierglas mit Vorsatzrahmen

1 x Festverglasung
2- Scheiben- Isolierglas mit Vorsatzrahmen

1 x Paneel

Montage:
Holzbau

Anschluss Fassade:
3- seitig Kantprofil

Anschluss unten:
Alubank
Türprofil barrierefrei
Menge: 1,000 St

**02.330 Pfosten- Riegel- Element Typ 11**
RÖM Breite: 2,80 m

RÖM Höhe: 2,665 m (Tür) / 2,55 m

Teilung:

1 x Türflügel
2- Scheiben- Isolierglas mit Vorsatzrahmen

1 x Kipp
2- Scheiben- Isolierglas mit Vorsatzrahmen

1 x Festverglasung
2- Scheiben- Isolierglas mit Vorsatzrahmen

Montage:
Holzbau

Anschluss Fassade:
3- seitig Kantprofil

Anschluss unten:
Alubank
Türprofil barrierefrei
Menge: 2,000 St

**02.340 Pfosten- Riegel- Element Typ 12**
RÖM Breite: 5,14 m

RÖM Höhe: 2,57 m (Tür) / 2,455 m

Teilung:

1 x Dreh- Kipp
2- Scheiben- Isolierglas mit Vorsatzrahmen

1 x Kipp
2- Scheiben- Isolierglas mit Vorsatzrahmen

1 x Türflügel
2- Scheiben- Isolierglas mit Vorsatzrahmen

1 x Festverglasung
2- Scheiben- Isolierglas mit Vorsatzrahmen

1 x Paneel

Montage:
Massivbau

Anschluss Fassade:
3- seitig Kantprofil

Anschluss unten:
Alubank
Türprofil barrierefrei
Menge: 6,000 St

**02.350 Pfosten- Riegel- Element Typ 13**
RÖM Breite: 3,55 m

RÖM Höhe: 2,57 m (Tür) / 2,455 m

Teilung:

1 x Kipp
2- Scheiben- Isolierglas mit Vorsatzrahmen

1 x Türflügel
2- Scheiben- Isolierglas mit Vorsatzrahmen

1 x Festverglasung
2- Scheiben- Isolierglas mit Vorsatzrahmen

Montage:
Massivbau

Anschluss Fassade:
3- seitig Kantprofil

Anschluss unten:
Alubank
Türprofil barrierefrei
Menge: 5,000 St

**02.360 Pfosten- Riegel- Element Typ 14**
RÖM Breite: 5,76 m

RÖM Höhe: 2,57 m (Tür) / 2,455 m

Teilung:

1 x Dreh- Kipp
2- Scheiben- Isolierglas mit Vorsatzrahmen

1 x Kipp
2- Scheiben- Isolierglas mit Vorsatzrahmen

1 x Türflügel
2- Scheiben- Isolierglas mit Vorsatzrahmen

1 x Festverglasung
2- Scheiben- Isolierglas mit Vorsatzrahmen

1 x Paneel

Montage:
Massivbau

Anschluss Fassade:
3- seitig Kantprofil

Anschluss unten:
Alubank
Türprofil barrierefrei
Menge: 3,000 St

### 03 BRANDSCHUTZVERGLASUNGEN

**03.370 Pfosten- Riegel- Element Typ 4**
Brandschutzdach als Pfosten- Riegel- Konstruktion,
Feuerwiderstandsklasse F90 / EI 90, als
Pultdachkonstruktion, Dachneigung 15 Grad, z.B.
Fabrikat Klass OFF 90 oder gleichwertig.

Gesamtlänge ca. 1400 mm
Oben Blechanschluss wärmegedämmt an aufgehende Fassade,
 Dämmdicke ca. 160 mm
Unten Blechabdeckung wärmegedämmt Mauerwerk +
Wärmedämmung, Dicke ca. 400 mm
(Glaslänge ca. 800 mm)

Breite (RÖM) 3510 mm
Beidseitig Blechanschluss wärmegedämmt an aufgehende
Fassade, einschl. erforderlicher Rahmenverbreiterung
(vorgehängte hinterlüftete Fassadenbekleidung)

Entwässerung frei, ohne Rinne

thermisch getrennte Stahl-Profilrohr Konstruktion,
Profilbreite ca. 60 mm, Profile im RAL-Farbton
nach Wahl pulverbeschichtet.
Durchsturzsicherheit nach dem Prüfgrundsatz GS-BAU-18.

Angebotenes Fabrikat:

Hersteller:  ............................
  (vom Bieter anzugeben)

Typ:  ............................
  (vom Bieter anzugeben)
Menge: 1,000 St

### 04 JALOUSIEN

**04.380 Jalousien 0,5 m2**
WAREMA Jalousien für kontrolliert belüftete
Verbundfenster Typ 2.35.17 (DCD 22-E) oder
gleichwertig.
Ausführung siehe Beschreibung Jalousien

Einbau in Glaszwischenraum der Vorsatzflügel

Einzelfläche (Glaslichte) bis einschl. 0,50 m2
Menge: 7,000 St

**04.390 Jalousien 0,75 m2**
WAREMA Jalousien für kontrolliert belüftete
Verbundfenster Typ 2.35.17 (DCD 22-E) oder
gleichwertig.
Ausführung siehe Beschreibung Jalousien

Einbau in Glaszwischenraum der Vorsatzflügel

Einzelfläche (Glaslichte) bis  einschl. 0,75 m2
Menge: 21,000 St

**04.400 Jalousien 1,0 m2**
WAREMA Jalousien für kontrolliert belüftete
Verbundfenster Typ 2.35.17 (DCD 22-E) oder
gleichwertig.
Ausführung siehe Beschreibung Jalousien

Einbau in Glaszwischenraum der Vorsatzflügel

Einzelfläche (Glaslichte) bis  einschl. 1,00 m2
Menge: 9,000 St

**04.410 Jalousien 1,5 m2**
WAREMA Jalousien für kontrolliert belüftete
Verbundfenster Typ 2.35.17 (DCD 22-E) oder
gleichwertig.
Ausführung siehe Beschreibung Jalousien

Einbau in Glaszwischenraum der Vorsatzflügel

Einzelfläche (Glaslichte) bis  einschl. 1,50 m2
Menge: 28,000 St

**04.420 Jalousien 2,0 m2**
WAREMA Jalousien für kontrolliert belüftete
Verbundfenster Typ 2.35.17 (DCD 22-E) oder
gleichwertig.
Ausführung siehe Beschreibung Jalousien

Einbau in Glaszwischenraum der Vorsatzflügel

Einzelfläche (Glaslichte) bis  einschl. 2,00 m2
Menge: 3,000 St

**04.430 Jalousien 2,5 m2**
WAREMA Jalousien für kontrolliert belüftete
Verbundfenster Typ 2.35.17 (DCD 22-E) oder
gleichwertig.
Ausführung siehe Beschreibung Jalousien

Einbau in Glaszwischenraum der Vorsatzflügel

Einzelfläche (Glaslichte) bis  einschl. 2,50 m2
Menge: 24,000 St

**04.440 Jalousien 3,0 m2**
WAREMA Jalousien für kontrolliert belüftete
Verbundfenster Typ 2.35.17 (DCD 22-E) oder
gleichwertig.
Ausführung siehe Beschreibung Jalousien

Einbau in Glaszwischenraum der Vorsatzflügel

Einzelfläche (Glaslichte) bis  einschl. 3,00 m2
Menge: 3,000 St

**04.450 Jalousien 3,5 m2**
WAREMA Jalousien für kontrolliert belüftete
Verbundfenster Typ 2.35.17 (DCD 22-E) oder
gleichwertig.
Ausführung siehe Beschreibung Jalousien

Einbau in Glaszwischenraum der Vorsatzflügel

Einzelfläche (Glaslichte) bis  einschl. 3,50 m2
Menge: 3,000 St

**04.460 Jalousien 2,33,5 x 0,65**
WAREMA Jalousien für kontrolliert belüftete
Verbundfenster Typ 2.35.17 (DCD 22-E) oder
gleichwertig.
Ausführung siehe Beschreibung Jalousien

Einbau in Glaszwischenraum der Vorsatzflügel

Gekuppelte Anlage

Glaslichte ca.
Breite: 2,335 m
Höhe: 0,65 m
Menge: 6,000 St

**04.470 Jalousien 2,96 x 0,65**
WAREMA Jalousien für kontrolliert belüftete
Verbundfenster Typ 2.35.17 (DCD 22-E) oder
gleichwertig.
Ausführung siehe Beschreibung Jalousien

Einbau in Glaszwischenraum der Vorsatzflügel

Gekuppelte Anlage

Glaslichte ca.
Breite: 2,96 m
Höhe: 0,65 m
Menge: 6,000 St

**04.480 Jalousien 2,335 x 1,17**
WAREMA Jalousien für kontrolliert belüftete
Verbundfenster Typ 2.35.17 (DCD 22-E) oder
gleichwertig.
Ausführung siehe Beschreibung Jalousien

Einbau in Glaszwischenraum der Vorsatzflügel

Gekuppelte Anlage

Glaslichte ca.
Breite: 2,335 m
Höhe: 1,17 m
Menge: 6,000 St

### 05 ANTRIEBE OBERLICHTER

**05.490 GEZE Slimchain 500**
Fensterantrieb GEZE Slimchain 500 oder gleichwertig
Ausführung siehe Beschreibung Antriebstechnik
Oberlichtfenster
Menge: 90,000 St

**05.500 GEZE Slimchain 300**
*** Bedarfsposition ohne GB
Fensterantrieb GEZE Slimchain 300 oder gleichwertig
Ausführung siehe Beschreibung Antriebstechnik
Oberlichtfenster
Menge: 1,000 St

**05.510 Montagezubehör Rahmenmontage**
Konsolensatz Slimchain Typ A
für Montageart EW-RM (Kipp-einwärts Rahmenmontage)
Menge: 37,000 St

**05.520 Montagezubehör Flügelmontage**
Konsolensatz Slimchain Typ B
für Montageart EW-FM (Kipp-einwärts Flügelmontage)
Menge: 53,000 St

**05.530 Sicherheitsschere**
Sicherheitsscheren (Preis pro Paar / 2 St)
Menge: 90,000 St

**05.540 IQ Gear**
IQ gear

Zubehör zur Verwendung für 230V-Anwendungen der IQ
windowdrives, zum Aufschalten von analogen
Ansteuersignalen Fenster-AUF/ZU.

Technische Daten:
Versorgungsspannung: 24V DC +6V, -4V
Ausgangssignale: Analoges Spannungssignal zur
Ansteuerung der IQ windowdrives

Ausführung:
Größe B x H x T [mm]: ca. 29 x 25 x 8

Hinweis:
24 V DC Versorgung erfolgt bauseits durch Gewerk
Elektro.
Menge: 90,000 St

**05.550 Anschluss Antriebe**
Anschließen an die bauseitige Stromversorgung,
Inbetriebnahme, Einstellen etc. der vorbeschriebenen
Antriebe durch ein zertifiziertes Elektrounternehmen am
 bauseits zur Verfügung gestellten Anschlusspunkt. Es
ist vorzugsweise das am Bau beschäftigte
Elektrounternehmen vom AN zu beauftragen.
Menge: 90,000 St

### 06 ZULUFTÖFFNUNGEN

**06.560 AEROMAT 80 Schalldämmlüfter S 530 mm**
AEROMAT 80  Schalldämmlüfter  Aluminium-Gehäuse 80 mm
hoch, 95 mm tief mit integriertem Wetterschutz
Thermische Trennung durch Kunststoff-Isolierprofil
zwischen Wetterschutz und Aluminium-Gehäuse.
Stirnplatten aus Kunststoff, anthrazitfarben.  Der
Verschluss hat durch eine Andruckplatte gegen eine mit
Lippendichtungen versehene Frontplatte zu erfolgen, um
 einen hohen Dichtschluss zu gewährleisten.
Lufteintritt über gesamte Lüfterlänge, um
Zugerscheinungen zu vermeiden.
Nachträglich muss der Andruck der Dichtung mittels
Stellschraube justiert werden können.
Einbau senkrecht, mit zusätzlichem Pfosten.
Befestigung mit umlaufenden Montagewinkeln.
Gestängebedienung jederzeit nachrüstbar (gegen
Aufpreis).
Innenliegende Dämmstoffe aus Spezial-Schaum, mit
abriebfester, beschichteter Oberfläche im Kanalbereich.
 Nach Entfernen der Front- und Andruckplatte lassen
sich die Dämmstoffe leicht reinigen.
Aluminium-Profile Al Mg Si 0,5 F 22-25.  Oberfläche
eloxiert EV1
Wetterschutz mit Regenabweislamellen
ohne Gestänge

Luftleistung ca. 30m3/h

Schalldämmung nach DIN EN ISO 20140-10 (Dn,e,w)  40 dB

Fabrikat:  SIEGENIA AEROMAT 80  Typ D oder gleichwertig

Länge: 530 mm

In den Einheitspreis einzurechnen ist der für den
jeweiligen Typ Fenster / Pfosten- Riegel- Element
erforderliche zusätzliche Pfosten bzw. Kämpfer.

Angebotenes Fabrikat:

Hersteller:

....................................................
vom Bieter einzutragen

Typ:

....................................................
vom Bieter einzutragen
Menge: 3,000 St

**06.570 AEROMAT 80 Schalldämmlüfter S 700 mm**
Leistung wie vor beschrieben, jedoch:

Länge: 700 mm
Menge: 14,000 St

**06.580 AEROMAT 80 Schalldämmlüfter S 760 mm**
Leistung wie vor beschrieben, jedoch:

Länge: 760 mm
Menge: 7,000 St

**06.590 AEROMAT 80 Schalldämmlüfter S 800 mm**
Leistung wie vor beschrieben, jedoch:

Länge: 800 mm
Menge: 1,000 St

**06.600 AEROMAT 80 Schalldämmlüfter S 1120 mm**
Leistung wie vor beschrieben, jedoch:

Länge: 1120 mm
Menge: 4,000 St

### 07 SONSTIGES

**07.610 Bodentürpuffer**
Bodentürpuffer aus Edelstahl, mit schwarzem Gummiring,
Fabrikat FSB 3881 oder gleichwertig.

Angebotenes Fabrikat:

Hersteller:

....................................................
vom Bieter einzutragen

Typ:

....................................................
vom Bieter einzutragen
Menge: 12,000 St

**07.620 Wandtürpuffer**
Wandtürpuffer aus Edelstahl, mit schwarzem Gummiring,
Länge 90 mm, Fabrikat FSB 3880 03 oder gleichwertig.

Angebotenes Fabrikat:

Hersteller:

....................................................
vom Bieter einzutragen

Typ:

....................................................
vom Bieter einzutragen
Menge: 8,000 St

USt %: 19,00
